# Fresagem de pavimento de aglomerado asfáltico

- Propriedade do ficheiro: CYPE INGENIEROS, S.A.
- Formato: FIEBDC-3/2002
- Moeda: EUR
- Custos indirectos: 3.00 %
- IVA: 23.00 %

## D Demolições

### DM Pavimentos

#### DMF Asfálticos

**DMF005** m² Fresagem de pavimento de aglomerado asfáltico.
Fresagem de pavimento de aglomerado asfáltico de 10 cm de espessura média, através de fresadora a frio compacta, equipada com banda transportadora para a carga directa para camião dos restos gerados e posterior varredela da superfície fresada com varredora mecânica.
Critérios considerados na determinação do preço da unidade de obra: O preço não inclui a demolição da base suporte.
Inclui: Marcação da superfície a fresar. Fresagem do pavimento. Limpeza da superfície. Limpeza dos restos da obra. Carga mecânica de entulho para camião ou contentor.
Critério de medição de projecto: Superfície medida segundo documentação gráfica de Projecto.
Critério de medição de obra: Será medida a superfície realmente fresada segundo especificações de Projecto.

| Código | Un | Descrição | Rendimento | Preço | Importância |
|---|---|---|---|---|---|
| mq11fre010 | h | Fresadora a frio compacta, para a remoção de camadas de pavimento, de 155 kW, equipada com banda transportadora, de 100 cm de largura de fresagem e até 30 cm de profundidade de fresagem. (equipamento) | 0.022 | 229.83 | 5.06 |
| mq11bar010 | h | Varredora rebocada com motor auxiliar. (equipamento) | 0.022 | 67.98 | 1.50 |
| mq04dua020a | h | Dumper de descarga frontal de 1,5 t de carga útil. (equipamento) | 0.022 | 6.00 | 0.13 |
| mo087 | h | Ajudante de construção de obra civil. (mão de obra) | 0.055 | 24.04 | 1.32 |
| % | % | Custos directos complementares | 2 % | 8.01 | 0.16 |
|  |  | Custos directos |  |  | 8.17 |
