# Fossa séptica com filtro biológico anaeróbio, de polietileno de alta densidade (PEAD/HDPE), rectangular, de 1000 litros, de 1235x720x1250 mm, capacidade para 4 utilizadores (população equivalente)

- Propriedade do ficheiro: CYPE INGENIEROS, S.A.
- Formato: FIEBDC-3/2002
- Moeda: EUR
- Custos indirectos: 3.00 %
- IVA: 23.00 %

## I Instalações

### IU Urbanas

#### IUE Tratamento de águas residuais

**IUE031** Ud Fossa séptica com filtro biológico anaeróbio, de polietileno de alta densidade (PEAD/HDPE), rectangular, de 1000 litros, de 1235x720x1250 mm, capacidade para 4 utilizadores (população equivalente).
Fornecimento e instalação de fossa séptica com filtro biológico anaeróbio, de polietileno de alta densidade (PEAD/HDPE), rectangular, de 1000 litros, de 1235x720x1250 mm, capacidade para 4 utilizadores (população equivalente), com bocas de acesso, boca de entrada e boca de saída de 110 mm de diâmetro. Totalmente montada, ligada e testada.
Inclui: Marcação. Colocação e ligação da fossa séptica com filtro biológico anaeróbio.
Critério de medição de projecto: Número de unidades previstas, segundo documentação gráfica de Projecto.
Critério de medição de obra: Medir-se-á o número de unidades realmente executadas segundo especificações de Projecto.

| Código | Un | Descrição | Rendimento | Preço | Importância |
|---|---|---|---|---|---|
| mt46fsp110a | Ud | Fossa séptica com filtro biológico anaeróbio, de polietileno de alta densidade (PEAD/HDPE), rectangular, de 1000 litros, de 1235x720x1250 mm, capacidade para 4 utilizadores (população equivalente), com bocas de acesso, boca de entrada e boca de saída de 110 mm de diâmetro, segundo NP EN 12566-1, para tratamento primário de águas residuais. (material) | 1.000 | 660.86 | 660.86 |
| mo007 | h | Oficial de 1ª canalizador. (mão de obra) | 1.077 | 17.41 | 18.75 |
| mo105 | h | Ajudante de canalizador. (mão de obra) | 1.077 | 16.42 | 17.68 |
| % | % | Custos directos complementares | 2 % | 697.29 | 13.95 |
|  |  | Custos directos |  |  | 711.24 |
