# Filtro biológico aeróbio, de polietileno de alta densidade (PEAD/HDPE), de 1000 litros, de 1160 mm de diâmetro e 1300 mm de altura, capacidade para 8 utilizadores (população equivalente)

- Propriedade do ficheiro: CYPE INGENIEROS, S.A.
- Formato: FIEBDC-3/2002
- Moeda: EUR
- Custos indirectos: 3.00 %
- IVA: 23.00 %

## I Instalações

### IU Urbanas

#### IUE Tratamento de águas residuais

**IUE040** Ud Filtro biológico aeróbio, de polietileno de alta densidade (PEAD/HDPE), de 1000 litros, de 1160 mm de diâmetro e 1300 mm de altura, capacidade para 8 utilizadores (população equivalente).
Fornecimento e instalação de filtro biológico aeróbio, de polietileno de alta densidade (PEAD/HDPE), de 1000 litros, de 1160 mm de diâmetro e 1300 mm de altura, capacidade para 8 utilizadores (população equivalente), com boca de entrada e boca de saída de 110 mm de diâmetro. Totalmente montado, ligado e testado.
Inclui: Marcação. Colocação e ligação do filtro biológico aeróbio.
Critério de medição de projecto: Número de unidades previstas, segundo documentação gráfica de Projecto.
Critério de medição de obra: Medir-se-á o número de unidades realmente executadas segundo especificações de Projecto.

| Código | Un | Descrição | Rendimento | Preço | Importância |
|---|---|---|---|---|---|
| mt46fbp100a | Ud | Filtro biológico aeróbio, de polietileno de alta densidade (PEAD/HDPE), de 1000 litros, de 1160 mm de diâmetro e 1300 mm de altura, capacidade para 8 utilizadores (população equivalente), com boca de entrada e boca de saída de 110 mm de diâmetro, para tratamento secundário de águas residuais. (material) | 1.000 | 1620.23 | 1620.23 |
| mo007 | h | Oficial de 1ª canalizador. (mão de obra) | 1.077 | 17.41 | 18.75 |
| mo105 | h | Ajudante de canalizador. (mão de obra) | 1.077 | 16.42 | 17.68 |
| % | % | Custos directos complementares | 2 % | 1656.66 | 33.13 |
|  |  | Custos directos |  |  | 1689.79 |
