# Adubação intensa do terreno

- Propriedade do ficheiro: CYPE INGENIEROS, S.A.
- Formato: FIEBDC-3/2002
- Moeda: EUR
- Custos indirectos: 3.00 %
- IVA: 23.00 %

## J Jardins

### JA Preparação do terreno

#### JAD Incorporação de adubos

**JAD020** m² Adubação intensa do terreno.
Adubação intensa do terreno com adubo mineral complexo NPK 15-15-15 com um rendimento de 0,06 kg/m², esterco tratado com um rendimento de 6 kg/m² e turfa crivada com um rendimento de 0,001 l/m², espalhado com meios manuais e mecânicos, através de dumper autocarregável e posterior revolvimento do terreno através de motocultor, até conseguir a sua incorporação no solo a uma profundidade média de 15 cm.
Inclui: Espalhamento dos produtos de adubo sobre o terreno. Revolvimento do terreno. Recolha de restos. Carga para camião ou contentor dos restos.
Critério de medição de projecto: Superfície medida em projecção horizontal, segundo documentação gráfica de Projecto.
Critério de medição de obra: Medir-se-á, em projecção horizontal, a superfície realmente executada segundo especificações de Projecto.

| Código | Un | Descrição | Rendimento | Preço | Importância |
|---|---|---|---|---|---|
| mt48tip010 | kg | Adubo mineral complexo NPK 15-15-15. (material) | 0.060 | 0.85 | 0.05 |
| mt48tie070 | kg | Estrume. (material) | 6.000 | 0.05 | 0.30 |
| mt48tie060 | m³ | Turfa crivada. (material) | 0.001 | 79.60 | 0.08 |
| mq09mot010 | h | Motocultor 60/80 cm. (equipamento) | 0.004 | 3.08 | 0.01 |
| mq04dua010a | h | Dumper autocarregável de 1,5 t de carga útil. (equipamento) | 0.044 | 6.79 | 0.30 |
| mo040 | h | Oficial de 1ª jardineiro. (mão de obra) | 0.001 | 24.63 | 0.02 |
| mo086 | h | Ajudante de jardineiro. (mão de obra) | 0.088 | 24.04 | 2.12 |
| % | % | Custos directos complementares | 2 % | 2.88 | 0.06 |
|  |  | Custos directos |  |  | 2.94 |
