# Cobrimento decorativo do terreno, acessível, com relva

- Propriedade do ficheiro: CYPE INGENIEROS, S.A.
- Formato: FIEBDC-3/2002
- Moeda: EUR
- Custos indirectos: 3.00 %
- IVA: 23.00 %

## J Jardins

### JT Decoração e tratamento de superfícies

#### JTO Superfícies de materiais orgânicos

**JTO040** m² Cobrimento decorativo do terreno, acessível, com relva.
Cobrimento decorativo do terreno, acessível, com relva, realizado através de: execução de uma camada drenante de brita de 15 cm de espessura e uma camada de nivelação de areia de 4 cm de espessura; disposição de grelha alveolar de polietileno de alta densidade estável aos raios UV, de 50x42x4,5 cm, cor verde; enchimento de 50% das células com adubo antes da sementeira da relva e terra vegetal, distribuição das sementes e colocação de manto de terra.
Inclui: Transporte e descarga do material ao local de trabalho. Colocação do material de drenagem numa camada de espessura uniforme. Colocação do material de nivelamento numa camada de espessura uniforme. Disposição das grelhas alveolares. Adubo de fundo e enchimento com terra vegetal. Distribuição de sementes. Tapamento com húmus. Primeira rega. Limpeza.
Critério de medição de projecto: Superfície medida segundo documentação gráfica de Projecto.
Critério de medição de obra: Medir-se-á a superfície realmente executada segundo especificações de Projecto.

| Código | Un | Descrição | Rendimento | Preço | Importância |
|---|---|---|---|---|---|
| mt01ard030b | t | Brita filtrante não seleccionada. (material) | 0.330 | 19.35 | 6.39 |
| mt01ara010 | m³ | Areia de 0 a 5 mm de diâmetro, limpa. (material) | 0.048 | 14.61 | 0.70 |
| mt18rad010a | m² | Grelha alveolar de polietileno de alta densidade estável aos raios UV, de 50x42x4,5 cm, cor verde, para execução de superfícies transitáveis com relva ou inerte. (material) | 1.050 | 12.90 | 13.55 |
| mt48tif020 | kg | Adubo para pré-sementeira de relva. (material) | 0.100 | 0.60 | 0.06 |
| mt48tie030a | m³ | Terra vegetal crivada, fornecida a granel. (material) | 0.040 | 24.21 | 0.97 |
| mt48tis010 | kg | Mistura de sementes para relva. (material) | 0.030 | 6.13 | 0.18 |
| mt48tie040 | kg | Húmus limpo crivado. (material) | 2.000 | 0.03 | 0.06 |
| mt08aaa010a | m³ | Água. (material) | 0.050 | 1.53 | 0.08 |
| mq01pan070b | h | Mini pá carregadora sobre pneus, de 52 kW/1 m³ kW. (equipamento) | 0.055 | 37.53 | 2.06 |
| mo041 | h | Oficial de 1ª construção de obra civil. (mão de obra) | 0.090 | 22.29 | 2.01 |
| mo087 | h | Ajudante de construção de obra civil. (mão de obra) | 0.198 | 21.75 | 4.31 |
| mo040 | h | Oficial de 1ª jardineiro. (mão de obra) | 0.110 | 22.29 | 2.45 |
| mo115 | h | Operário jardineiro. (mão de obra) | 0.220 | 21.08 | 4.64 |
| % | % | Custos directos complementares | 2 % | 37.46 | 0.75 |
|  |  | Custos directos |  |  | 38.21 |
