# Estabilização de caminhos e sendeiros, através de tratamento do solo com aplicação de cal hidráulica natural

- Propriedade do ficheiro: CYPE INGENIEROS, S.A.
- Formato: FIEBDC-3/2002
- Moeda: EUR
- Custos indirectos: 3.00 %
- IVA: 23.00 %

## M Pavimentos urbanos

### ME Leitos de pavimento, caminhos e sendeiros

#### MEA Estabilização com aglomerantes

**MEA020** m² Estabilização de caminhos e sendeiros, através de tratamento do solo com aplicação de cal hidráulica natural.
Estabilização de caminhos e sendeiros, em solo pouco argiloso, através de fornecimento de 20 kg de estabilizante e consolidante de terrenos, à base de cal hidráulica natural, espalhada sobre o terreno e misturada com o mesmo até uma profundidade de 15 cm através de motoniveladora, compactação da mistura com meios mecânicos até alcançar uma densidade seca não inferior a 95% da máxima obtida no ensaio Proctor Modificado, realizado segundo LNEC E 197. Incluindo preparação da superfície através de decapagem da terra vegetal, escarificação do terreno e remoção e carga para camião dos restos e desperdícios.
Critérios considerados na determinação do preço da unidade de obra: O preço não inclui a realização do ensaio Proctor Modificado.
Inclui: Decapagem do terreno. Escarificação do terreno a estabilizar. Espalhamento da cal. Mistura da cal com o terreno. Nivelação da mistura. Humedecimento e compactação da mistura. Remoção e carga para camião de restos e desperdícios.
Critério de medição de projecto: Superfície medida em projecção horizontal, segundo documentação gráfica de Projecto.
Critério de medição de obra: Medir-se-á, em projecção horizontal, a superfície realmente executada segundo especificações de Projecto.

| Código | Un | Descrição | Rendimento | Preço | Importância |
|---|---|---|---|---|---|
| mt28mif040 | kg | Estabilizante e consolidante de terrenos, à base de cal hidráulica natural, fornecida em sacos de 35 kg, para estabilização de caminhos e sendeiros. (material) | 20.000 | 0.66 | 13.20 |
| mq01pan010a | h | Pá carregadora sobre pneus de 120 kW/1,9 m³. (equipamento) | 0.017 | 45.95 | 0.78 |
| mq04dua020b | h | Dumper de descarga frontal de 2 t de carga útil. (equipamento) | 0.002 | 10.58 | 0.02 |
| mq01mot010a | h | Motoniveladora de 141 kW. (equipamento) | 0.002 | 77.41 | 0.15 |
| mq02rov010i | h | Compactador monocilíndrico vibrante auto-propulsado, de 129 kW, de 16,2 t, largura de trabalho 213,4 cm. (equipamento) | 0.033 | 71.16 | 2.35 |
| mq02cia020j | h | Camião cisterna, de 8 m³ de capacidade. (equipamento) | 0.002 | 121.25 | 0.24 |
| mo041 | h | Oficial de 1ª construção de obra civil. (mão de obra) | 0.275 | 24.63 | 6.77 |
| mo087 | h | Ajudante de construção de obra civil. (mão de obra) | 0.275 | 24.04 | 6.61 |
| % | % | Custos directos complementares | 2 % | 30.12 | 0.60 |
|  |  | Custos directos |  |  | 30.72 |
