# Borda metálica de barras de aço corten de 150 mm de altura e 8,0 mm de espessura

- Propriedade do ficheiro: CYPE INGENIEROS, S.A.
- Formato: FIEBDC-3/2002
- Moeda: EUR
- Custos indirectos: 3.00 %
- IVA: 23.00 %

## M Pavimentos urbanos

### ML Bordaduras e limites de pavimentos

#### MLD Bordaduras

**MLD110** m Borda metálica de barras de aço corten de 150 mm de altura e 8,0 mm de espessura, unidas entre si através de elementos metálicos de ancoragem soldados às barras, colocada sobre base de betão C16/25 (X0(P); D25; S2; Cl 1,0), para delimitar espaços e separar materiais de pavimentação.
Formação de borda e limite de pavimento através da colocação sobre base de betão C16/25 (X0(P); D25; S2; Cl 1,0) de barras de aço corten de 150 mm de altura e 8,0 mm de espessura, unidas entre si através de elementos metálicos de ancoragem soldados às barras. Incluso p/p de marcação, escavação manual do terreno, colocação em obra do betão, cortes, elementos metálicos de ancoragem soldados às barras, tratamento das uniões entre peças, tratamento de esquinas, enchimento e compactação do terreno contíguo à borda já colocada, limpeza e eliminação do material sobrante.
Inclui: Preparação do terreno. Escavação da vala. Execução da base de betão. Colocação das barras. Ligação entre barras. Tratamento de esquinas. Enchimento da vala e compactação do terreno. Limpeza e eliminação do material sobrante.
Critério de medição de projecto: Comprimento medido segundo documentação gráfica de Projecto.
Critério de medição de obra: Medir-se-á o comprimento realmente executado segundo especificações de Projecto.

| Código | Un | Descrição | Rendimento | Preço | Importância |
|---|---|---|---|---|---|
| mt18bme020a | m | Borda metálica de barras de aço corten de 150 mm de altura e 8 mm de espessura, unidas entre si através de elementos metálicos de ancoragem soldados às barras, inclusive p/p de elementos metálicos de ancoragem soldados às barras. (material) | 1.050 | 23.63 | 24.81 |
| mt10hmf020da | m³ | Betão simples C16/20 (X0(P); D25; S2; Cl 1,0), fabricado em central, segundo NP EN 206-1. (material) | 0.045 | 82.93 | 3.73 |
| mo040 | h | Oficial de 1ª construção de obra civil. (mão de obra) | 0.323 | 16.85 | 5.44 |
| % | % | Custos directos complementares | 2 % | 33.98 | 0.68 |
|  |  | Custos directos |  |  | 34.66 |
