# Pavimento contínuo drenante para uso pedonal

- Propriedade do ficheiro: CYPE INGENIEROS, S.A.
- Formato: FIEBDC-3/2002
- Moeda: EUR
- Custos indirectos: 0.03 %
- IVA: 23.00 %

## M Pavimentos urbanos

### MP Pavimentos

#### MPD Drenantes

**MPD010** m² Pavimento contínuo drenante para uso pedonal, de 40 mm de espessura, realizado "in situ" com argamassa à base de resinas e agregados de cores seleccionados com granulometria 7/10 mm, colocado sobre camada de 30 mm de material granular.
Execução de pavimento contínuo drenante para uso pedonal, de 40 mm de espessura, realizado "in situ" com argamassa à base de resinas e agregados de cores seleccionados com granulometria 7/10 mm, com uma resistência à flexão-tracção de 23,1 kp/cm², uma resistência à compressão de 45,2 kp/cm² e uma capacidade drenante de 800 l/(m²·min), sobre camada de 30 mm de material granular. Totalmente terminado.
Inclui: Execução da base. Execução do pavimento.
Critério de medição de projecto: Superfície medida segundo documentação gráfica de Projecto.
Critério de medição de obra: Medir-se-á a superfície realmente executada segundo especificações de Projecto.

| Código | Un | Descrição | Rendimento | Preço | Importância |
|---|---|---|---|---|---|
| mt01arr010a | t | Brita de pedreira, de 19 a 25 mm de diâmetro. (material) | 0.063 | 7.28 | 0.46 |
| mt47pcd010d | m² | Pavimento contínuo drenante para uso pedonal, de 40 mm de espessura, realizado "in situ" com argamassa à base de resinas e agregados de cores seleccionados com granulometria 7/10 mm, com uma resistência à flexão-tracção de 23,1 kp/cm², uma resistência à compressão de 45,2 kp/cm² e uma capacidade drenante de 800 l/(m²·min). (material) | 1.000 | 70.49 | 70.49 |
| mo040 | h | Oficial de 1ª construção de obra civil. (mão de obra) | 0.646 | 16.85 | 10.89 |
| mo082 | h | Ajudante de construção de obra civil. (mão de obra) | 0.646 | 16.45 | 10.63 |
| % | % | Custos directos complementares | 2 % | 92.47 | 1.85 |
|  |  | Custos directos |  |  | 94.32 |
