# Pavimento contínuo liso de 3 mm de espessura

- Propriedade do ficheiro: CYPE INGENIEROS, S.A.
- Formato: FIEBDC-3/2002
- Moeda: EUR
- Custos indirectos: 3.00 %
- IVA: 23.00 %

## M Pavimentos urbanos

### MP Pavimentos urbanos

#### MPR Contínuos de microcimento

**MPR010** m² Pavimento contínuo liso de 3 mm de espessura, realizado sobre superfície absorvente (não incluída neste preço), através da aplicação sucessiva de: camada de primário monocomponente, diluído em duas partes de água; malha de fibra de vidro anti-álcalis de 80 g/m² de massa superficial; dupla camada base (de 1 kg/m² cada camada) de microcimento monocomponente, cor branco; dupla camada decorativa (de 0,3 kg/m² cada camada) de microcimento monocomponente, acabamento liso, cor branco; camada de vedação formada por duas demãos de primário vedante transpirável com resinas acrílicas em dispersão aquosa e duas demãos de vedante de poliuretano alifático de dois componentes sem dissolventes, acabamento brilhante.
Execução de pavimento contínuo liso de 3 mm de espessura, realizado sobre superfície absorvente (não incluída neste preço), através da aplicação sucessiva de: camada de primário monocomponente, diluído em duas partes de água, à base de resinas sintéticas em dispersão aquosa, aplicado para regularizar a porosidade e melhorar a aderência dos suportes absorventes e não absorventes; malha de fibra de vidro anti-álcalis de 80 g/m² de massa superficial; dupla camada base (de 1 kg/m² cada camada) de microcimento monocomponente, cor branco, composto de cimento, inertes seleccionados e aditivos, de grande dureza, aderência e flexibilidade; dupla camada decorativa (de 0,3 kg/m² cada camada) de microcimento monocomponente, acabamento liso, cor branco, composto de cimento, inertes seleccionados e aditivos, de grande dureza, aderência e flexibilidade; camada de vedação formada por duas demãos de primário vedante transpirável com resinas acrílicas em dispersão aquosa e duas demãos de vedante de poliuretano alifático de dois componentes sem dissolventes, acabamento brilhante. Inclusive p/p de limpeza da superfície suporte, preparação do microcimento, espalhamento do microcimento e lixagem suave para eliminar imperfeições. Totalmente terminado.
Inclui: Limpeza da superfície suporte. Implantação das juntas de dilatação e panos de trabalho. Aplicação da camada de primário. Colocação da malha. Aplicação de duas camadas de microcimento base. Lixar as pequenas aderências e imperfeições. Aplicação de duas camadas de microcimento decorativo. Aplicação da camada de vedante. Limpeza final da superfície acabada.
Critério de medição de projecto: Superfície medida em projecção horizontal, segundo documentação gráfica de Projecto.
Critério de medição de obra: Medir-se-á, em projecção horizontal, a superfície realmente executada segundo especificações de Projecto.

| Código | Un | Descrição | Rendimento | Preço | Importância |
|---|---|---|---|---|---|
| mt28mcm070k | l | Primário monocomponente, diluído em duas partes de água, à base de resinas sintéticas em dispersão aquosa, aplicado para regularizar a porosidade e melhorar a aderência dos suportes absorventes e não absorventes, aplicável com rolo. (material) | 0.135 | 8.50 | 1.15 |
| mt28mcm060e | m² | Malha de fibra de vidro anti-álcalis de 80 g/m² de massa superficial e de 1x50 m, para armar microcimentos. (material) | 1.050 | 1.22 | 1.28 |
| mt28mcm080kW1e | kg | Microcimento monocomponente cor branco, composto de cimento, inertes seleccionados e aditivos, de grande dureza, aderência e flexibilidade, como camada base, prévia amassadura com água, aplicável com palustra. (material) | 2.000 | 3.66 | 7.32 |
| mt28mcm080lW1d | kg | Microcimento monocomponente acabamento liso, cor branco, composto de cimento, inertes seleccionados e aditivos, de grande dureza, aderência e flexibilidade, como camada decorativa, prévia amassadura com água, aplicável com palustra. (material) | 0.600 | 3.27 | 1.96 |
| mt08aaa010a | m³ | Água. (material) | 0.004 | 1.51 | 0.01 |
| mt28mcm090d | l | Primário vedante transpirável com resinas acrílicas em dispersão aquosa, aplicável com trincha. (material) | 0.120 | 10.72 | 1.29 |
| mt28mcm100j | l | Vedante de poliuretano alifático de dois componentes sem dissolventes, acabamento brilhante, aplicável com trincha ou rolo. (material) | 0.120 | 29.65 | 3.56 |
| op00tal020 |  | Berbequim com misturador. | 1.000 | 0.00 | 0.00 |
| mo020 | h | Oficial de 1ª construção. (mão de obra) | 0.792 | 16.85 | 13.35 |
| mo113 | h | Operário não qualificado construção. (mão de obra) | 1.414 | 15.82 | 22.37 |
| % | % | Custos directos complementares | 2 % | 52.29 | 1.05 |
|  |  | Custos directos |  |  | 53.34 |
