# Marca rodoviária longitudinal descontínua, de 10 cm de largura, com tinta de cor azul

- Propriedade do ficheiro: CYPE INGENIEROS, S.A.
- Formato: FIEBDC-3/2002
- Moeda: EUR
- Custos indirectos: 3.00 %
- IVA: 23.00 %

## M Pavimentos urbanos

### MS Sinalização viária

#### MSH Sinalização horizontal

**MSH010** m Marca rodoviária longitudinal descontínua, de 10 cm de largura, com tinta de cor azul.
Marca rodoviária longitudinal descontínua, de 10 cm de largura, com tinta de cor azul, para separação de faixas de rodagem, pré-aviso de linha contínua e delimitação de zonas ou lugares de estacionamento. Incluindo p/p de pré-marcação.
Inclui: Pré-marcação. Pintura da marca rodoviária.
Critério de medição de projecto: Comprimento medido segundo Plano de Segurança e Saúde.

| Código | Un | Descrição | Rendimento | Preço | Importância |
|---|---|---|---|---|---|
| mt50mvh010c | kg | Tinta de cor azul, para marcas rodoviárias sobre a faixa de rodagem. (material) | 0.040 | 7.45 | 0.30 |
| mq08war010b | h | Máquina autopropulsada, para pintar marcas rodoviárias sobre faixa de rodagem. (equipamento) | 0.001 | 40.45 | 0.04 |
| mo040 | h | Oficial de 1ª construção de obra civil. (mão de obra) | 0.016 | 16.85 | 0.27 |
| mo085 | h | Ajudante de construção de obra civil. (mão de obra) | 0.009 | 16.45 | 0.15 |
| % | % | Custos directos complementares | 2 % | 0.76 | 0.02 |
|  |  | Custos directos |  |  | 0.78 |
