# Tabela fixa de basquetebol de 3,95 m de altura formada por: poste de tubo de aço de 120 mm de diâmetro e 4 mm de espessura

- Propriedade do ficheiro: CYPE INGENIEROS, S.A.
- Formato: FIEBDC-3/2002
- Moeda: EUR
- Custos indirectos: 3.00 %
- IVA: 23.00 %

## T Equipamento urbano

### TD Equipamentos desportivos

#### TDG Jogos desportivos

**TDG020** Ud Tabela fixa de basquetebol de 3,95 m de altura formada por: poste de tubo de aço de 120 mm de diâmetro e 4 mm de espessura, com curva soldada, quadro de tubo rectangular de 50x30 cm e tirantes de tubo de aço, tudo pintado com pó de poliéster, tabela de metacrilato, de 180x105 cm e 15 mm de espessura, aro de varão maciço de 20 mm de espessura colocado a uma altura de 3,05 m e rede de algodão com cordas de 6 mm de diâmetro com doze pontos de fixação ao aro, encastrada 60 cm en uma base de betão C20/25 (X0(P); D25; S2; Cl 1,0).
Tabela fixa de basquetebol de 3,95 m de altura formada por: poste de tubo de aço de 120 mm de diâmetro e 4 mm de espessura, com curva soldada, quadro de tubo rectangular de 50x30 cm e tirantes de tubo de aço, tudo pintado com pó de poliéster, tabela de metacrilato, de 180x105 cm e 15 mm de espessura, aro de varão maciço de 20 mm de espessura colocado a uma altura de 3,05 m e rede de algodão com cordas de 6 mm de diâmetro com doze pontos de fixação ao aro, para utilizadores de mais de 8 anos, encastrada 60 cm en uma base de betão C20/25 (X0(P); D25; S2; Cl 1,0). Inclusive marcação, escavação manual do terreno e fixação do equipamento desportivo. Totalmente montado e testado pela empresa instaladora.
Inclui: Marcação. Escavação. Betonagem da base de apoio. Montagem e fixação do equipamento desportivo.
Critério de medição de projecto: Número de unidades previstas, segundo documentação gráfica de Projecto.
Critério de medição de obra: Medir-se-á o número de unidades realmente executadas segundo especificações de Projecto.

| Código | Un | Descrição | Rendimento | Preço | Importância |
|---|---|---|---|---|---|
| mt52dep230b | Ud | Tabela fixa de basquetebol de 3,95 m de altura formada por: poste de tubo de aço de 120 mm de diâmetro e 4 mm de espessura, com curva soldada, quadro de tubo rectangular de 50x30 cm e tirantes de tubo de aço, tudo pintado com pó de poliéster, tabela de metacrilato, de 180x105 cm e 15 mm de espessura, aro de varão maciço de 20 mm de espessura colocado a uma altura de 3,05 m e rede de algodão com cordas de 6 mm de diâmetro com doze pontos de fixação ao aro, para utilizadores de mais de 8 anos. (material) | 1.000 | 1379.24 | 1379.24 |
| mt10hmf020fa | m³ | Betão simples C20/25 (X0(P); D25; S2; Cl 1,0), fabricado em central, segundo NP EN 206-1. (material) | 0.340 | 95.75 | 32.56 |
| mo041 | h | Oficial de 1ª construção de obra civil. (mão de obra) | 1.650 | 18.85 | 31.10 |
| mo087 | h | Ajudante de construção de obra civil. (mão de obra) | 2.200 | 18.40 | 40.48 |
| mo011 | h | Oficial de 1ª montador. (mão de obra) | 2.750 | 19.38 | 53.30 |
| mo080 | h | Ajudante de montador. (mão de obra) | 2.750 | 18.40 | 50.60 |
| % | % | Custos directos complementares | 2 % | 1587.28 | 31.75 |
|  |  | Custos directos |  |  | 1619.03 |
