# Campo de padel, de 20x10 m

- Propriedade do ficheiro: CYPE INGENIEROS, S.A.
- Formato: FIEBDC-3/2002
- Moeda: EUR
- Custos indirectos: 3.00 %
- IVA: 23.00 %

## T Equipamento urbano

### TD Equipamentos desportivos

#### TDG Jogos desportivos

**TDG200** Ud Campo de padel, de 20x10 m, com rede de 4 m de altura nos fundos e nos 2 m iniciais de cada lateral, e de 3 m de altura no resto, sistema Pádel Life modelo Granada "COMPOSAN INDUSTRIAL Y TECNOLOGÍA", com duas portas de acesso, folhas de vidro de segurança temperado, de 10 mm de espessura e suportes de luminárias, de 3 m de comprimento, para fixar sobre a estrutura metálica, formado por uma estrutura metálica composta por pilares de aço S275JR laminado a quente, de 100x50 mm e 2 mm de espessura, com reforços de chapa dobrada galvanizada a quente, de 3 mm de espessura e 1 m de comprimento, soldada ao pilar; placas de ancoragem de aço S275JR laminado a quente, com furos de 18 mm de diâmetro, de 280x200 mm e 10 mm de espessura, para pilares intermédios e placas de ancoragem especiais, de 15 mm de espessura, para pilares de canto; malha electrossoldada de aço galvanizado, de 50x50 mm e 4 mm de diâmetro; marcos para fixação de malha electrossoldada compostos por perfis angulares de chapa galvanizada a quente, de 3 mm de espessura, com furos para alojamento das pontas da malha electrosoldada; duas portas de acesso com fechadura; barras horizontais de tubo de aço galvanizado a quente, de 40x30 mm e 1,5 mm de espessura; e chapas horizontais para reforço e fixação de malha de aro galvanizado a quente, de 40x3 mm; um conjunto de folhas de vidro de segurança temperado, de 10 mm de espessura, composto por 14 folhas de vidro de segurança temperado, de 2995x1995 mm e 10 mm de espessura, e 4 folhas de vidro de segurança temperado, de 1995x1995 mm e 10 mm de espessura, com furos para fixação à estrutura e quatro suportes de luminárias, de 3 m de comprimento, para fixar sobre a estrutura metálica, cada um deles composto por um pilar de aço S275JR laminado a quente, de 100x50 mm e 2 mm de espessura, e uma cruzeta de chapa dobrada galvanizada a quente, de 2 mm de espessura, com furos para fixação de luminárias.
Fornecimento e instalação de campo de padel, de 20x10 m, com rede de 4 m de altura nos fundos e nos 2 m iniciais de cada lateral, e de 3 m de altura no resto, sistema Pádel Life modelo Granada "COMPOSAN INDUSTRIAL Y TECNOLOGÍA", com duas portas de acesso, folhas de vidro de segurança temperado, de 10 mm de espessura e suportes de luminárias, de 3 m de comprimento, para fixar sobre a estrutura metálica, formado por uma estrutura metálica composta por pilares de aço S275JR laminado a quente, de 100x50 mm e 2 mm de espessura, com reforços de chapa dobrada galvanizada a quente, de 3 mm de espessura e 1 m de comprimento, soldada ao pilar; placas de ancoragem de aço S275JR laminado a quente, com furos de 18 mm de diâmetro, de 280x200 mm e 10 mm de espessura, para pilares intermédios e placas de ancoragem especiais, de 15 mm de espessura, para pilares de canto; malha electrossoldada de aço galvanizado, de 50x50 mm e 4 mm de diâmetro; marcos para fixação de malha electrossoldada compostos por perfis angulares de chapa galvanizada a quente, de 3 mm de espessura, com furos para alojamento das pontas da malha electrosoldada; duas portas de acesso com fechadura; barras horizontais de tubo de aço galvanizado a quente, de 40x30 mm e 1,5 mm de espessura; e chapas horizontais para reforço e fixação de malha de aro galvanizado a quente, de 40x3 mm; um conjunto de folhas de vidro de segurança temperado, de 10 mm de espessura, composto por 14 folhas de vidro de segurança temperado, de 2995x1995 mm e 10 mm de espessura, e 4 folhas de vidro de segurança temperado, de 1995x1995 mm e 10 mm de espessura, com furos para fixação à estrutura e quatro suportes de luminárias, de 3 m de comprimento, para fixar sobre a estrutura metálica, cada um deles composto por um pilar de aço S275JR laminado a quente, de 100x50 mm e 2 mm de espessura, e uma cruzeta de chapa dobrada galvanizada a quente, de 2 mm de espessura, com furos para fixação de luminárias. Incluindo recobrimento de estrutura metálica e suportes de luminárias com tinta de resina de epóxi/poliéster, de cor a escolher, parafusos, elementos auxiliares e pequeno material, sem incluir o pavimento desportivo, o equipamento desportivo, as luminárias nem a instalação eléctrica. Totalmente montada e testada pela empresa instaladora.
Inclui: Marcação. Montagem e fixação da estrutura metálica. Colocação e fixação dos vidro. Montagem e fixação, sobre a estrutura metálica, dos suportes complementares das luminárias.
Critério de medição de projecto: Número de unidades previstas, segundo documentação gráfica de Projecto.
Critério de medição de obra: Medir-se-á o número de unidades realmente executadas segundo especificações de Projecto.

| Código | Un | Descrição | Rendimento | Preço | Importância |
|---|---|---|---|---|---|
| mt47cit500a | Ud | Estrutura metálica, sistema Pádel Life modelo Granada "COMPOSAN INDUSTRIAL Y TECNOLOGÍA", composta por pilares de aço S275JR laminado a quente, de 100x50 mm e 2 mm de espessura, com reforços de chapa dobrada galvanizada a quente, de 3 mm de espessura e 1 m de comprimento, soldada ao pilar; placas de ancoragem de aço S275JR laminado a quente, com furos de 18 mm de diâmetro, de 280x200 mm e 10 mm de espessura, para pilares intermédios e placas de ancoragem especiais, de 15 mm de espessura, para pilares de canto; malha electrossoldada de aço galvanizado, de 50x50 mm e 4 mm de diâmetro; marcos para fixação de malha electrossoldada compostos por perfis angulares de chapa galvanizada a quente, de 3 mm de espessura, com furos para alojamento das pontas da malha electrosoldada; duas portas de acesso com fechadura; barras horizontais de tubo de aço galvanizado a quente, de 40x30 mm e 1,5 mm de espessura; e chapas horizontais para reforço e fixação de malha de aro galvanizado a quente, de 40x3 mm, inclusive recobrimento com tinta de resina de epóxi/poliéster, de cor a escolher, parafusos, elementos auxiliares e pequeno material. (material) | 1.000 | 9207.37 | 9207.37 |
| mt47cit510a | Ud | Conjunto de folhas de vidro de segurança temperado, de 10 mm de espessura, sistema Pádel Life "COMPOSAN INDUSTRIAL Y TECNOLOGÍA", composto por 14 folhas de vidro de segurança temperado, de 2995x1995 mm e 10 mm de espessura, e 4 folhas de vidro de segurança temperado, de 1995x1995 mm e 10 mm de espessura, com furos para fixação à estrutura, inclusive parafusos, elementos auxiliares e pequeno material. (material) | 1.000 | 3423.94 | 3423.94 |
| mt47cit520 | Ud | Suporte de luminárias, de 3 m de comprimento, para fixar sobre a estrutura metálica, sistema Pádel Life "COMPOSAN INDUSTRIAL Y TECNOLOGÍA", composto por um pilar de aço S275JR laminado a quente, de 100x50 mm e 2 mm de espessura, e uma cruzeta de chapa dobrada galvanizada a quente, de 2 mm de espessura, com furos para fixação de luminárias, inclusive recobrimento com tinta de resina de epóxi/poliéster, de cor a escolher. (material) | 4.000 | 167.34 | 669.36 |
| mo041 | h | Oficial de 1ª construção de obra civil. (mão de obra) | 14.028 | 16.85 | 236.37 |
| mo087 | h | Ajudante de construção de obra civil. (mão de obra) | 14.028 | 16.45 | 230.76 |
| % | % | Custos directos complementares | 2 % | 13767.80 | 275.36 |
|  |  | Custos directos |  |  | 14043.16 |
