# Campo de futebol 3x3

- Propriedade do ficheiro: CYPE INGENIEROS, S.A.
- Formato: FIEBDC-3/2002
- Moeda: EUR
- Custos indirectos: 3.00 %
- IVA: 23.00 %

## T Equipamento urbano

### TD Equipamentos desportivos

#### TDG Jogos desportivos

**TDG210** Ud Campo de futebol 3x3, de 20x10 m, sistema Compofútbol X-Tress "COMPOSAN INDUSTRIAL Y TECNOLOGÍA", com uma porta de acesso e folhas de vidro de segurança temperado, de 12 mm de espessura, formado por uma estrutura metálica, composta por perfis, tubos e pilares, de aço S275JR laminado a quente; um conjunto de folhas de vidro de segurança temperado, de 12 mm de espessura, com furos para fixação à estrutura; um jogo de duas redes de baliza; 8 mastros de rede de protecção de fundo para fixar sobre a estrutura metálica, de tubo de aço galvanizado, de 60 mm de diâmetro e 2 m de altura; e 40 m² de rede de protecção de fundo.
Fornecimento e instalação de campo de futebol 3x3, de 20x10 m, sistema Compofútbol X-Tress "COMPOSAN INDUSTRIAL Y TECNOLOGÍA", com uma porta de acesso e folhas de vidro de segurança temperado, de 12 mm de espessura, formado por uma estrutura metálica, composta por perfis, tubos e pilares, de aço S275JR laminado a quente; um conjunto de folhas de vidro de segurança temperado, de 12 mm de espessura, com furos para fixação à estrutura; um jogo de duas redes de baliza, cor branca; 8 mastros de rede de protecção de fundo para fixar sobre a estrutura metálica, de tubo de aço galvanizado, de 60 mm de diâmetro e 2 m de altura; e 40 m² de rede de protecção de fundo, cor branca. Incluindo recobrimento de estrutura metálica com tinta de resina de epóxi/poliéster, cor azul, parafusos, elementos auxiliares, fixações e pequeno material, sem incluir o pavimento desportivo. Totalmente montado e testado pela empresa instaladora.
Inclui: Marcação. Montagem e fixação da estrutura metálica. Colocação e fixação dos vidro. Fixação das redes de baliza. Montagem e fixação, sobre a estrutura metálica, dos mastros das redes de protecção de fundo. Fixação das redes de protecção de fundo.
Critério de medição de projecto: Número de unidades previstas, segundo documentação gráfica de Projecto.
Critério de medição de obra: Medir-se-á o número de unidades realmente executadas segundo especificações de Projecto.

| Código | Un | Descrição | Rendimento | Preço | Importância |
|---|---|---|---|---|---|
| mt47cit450b | Ud | Estrutura metálica para campo de futebol 3x3, de 20x10 m, com uma porta de acesso, sistema Compofútbol X-Tress "COMPOSAN INDUSTRIAL Y TECNOLOGÍA", composta por perfis, tubos e pilares, de aço S275JR laminado a quente, inclusive recobrimento com tinta de resina de epóxi/poliéster, de cor azul, elementos auxiliares, fixações e pequeno material. (material) | 1.000 | 7301.04 | 7301.04 |
| mt47cit460b | Ud | Conjunto de folhas de vidro de segurança temperado, de 12 mm de espessura, com furos para fixação à estrutura, para campo de futebol 3x3, de 20x10 m, sistema Compofútbol X-Tress "COMPOSAN INDUSTRIAL Y TECNOLOGÍA", inclusive parafusos, elementos auxiliares e pequeno material. (material) | 1.000 | 3776.40 | 3776.40 |
| mt47cit470 | Ud | Jogo de duas redes de baliza, cor branca, para campo de futebol 3x3, sistema Compofútbol X-Tress "COMPOSAN INDUSTRIAL Y TECNOLOGÍA". (material) | 1.000 | 32.73 | 32.73 |
| mt47cit480 | Ud | Mastro de rede de protecção de fundo para fixar sobre a estrutura metálica, de tubo de aço galvanizado, de 60 mm de diâmetro e 2 m de altura, para campo de futebol 3x3, sistema Compofútbol X-Tress "COMPOSAN INDUSTRIAL Y TECNOLOGÍA", inclusive recobrimento com tinta de resina de epóxi/poliéster, de cor azul, elementos auxiliares, fixações e pequeno material. (material) | 8.000 | 78.05 | 624.40 |
| mt47cit490 | m² | Rede de protecção de fundo, cor branca, para campo de futebol 3x3, sistema Compofútbol X-Tress "COMPOSAN INDUSTRIAL Y TECNOLOGÍA". (material) | 40.000 | 3.96 | 158.40 |
| mo041 | h | Oficial de 1ª construção de obra civil. (mão de obra) | 42.801 | 16.85 | 721.20 |
| mo087 | h | Ajudante de construção de obra civil. (mão de obra) | 42.801 | 16.45 | 704.08 |
| % | % | Custos directos complementares | 2 % | 13318.25 | 266.37 |
|  |  | Custos directos |  |  | 13584.62 |
