# Balanço

- Propriedade do ficheiro: CYPE INGENIEROS, S.A.
- Formato: FIEBDC-3/2002
- Moeda: EUR
- Custos indirectos: 3.00 %
- IVA: 23.00 %

## T Equipamento urbano

### TJ Parques infantis

#### TJJ Jogos infantis

**TJJ020** Ud Balanço.
Balanço de tubo de aço pintado em forno e painéis HPL, de 2 lugares, para crianças de 3 a 8 anos, com zona de segurança de 11,50 m² e 1,00 m de altura livre de queda. Colocação em obra: com buchas químicas, sobre uma superfície base.
Critérios considerados na determinação do preço da unidade de obra: O preço não inclui a superfície base.
Inclui: Marcação. Fixação do equipamento infantil. Realização de ensaios.
Critério de medição de projecto: Número de unidades previstas, segundo documentação gráfica de Projecto.
Critério de medição de obra: Medir-se-á o número de unidades realmente executadas segundo especificações de Projecto.

| Código | Un | Descrição | Rendimento | Preço | Importância |
|---|---|---|---|---|---|
| mt50spl105b | Ud | Fixação composta por bucha química, anilha e parafuso de aço. (material) | 4.000 | 5.82 | 23.28 |
| mt52jig020a | Ud | Balanço de tubo de aço pintado em forno e painéis HPL, de 2 lugares, com molas de aço e assentos de polietileno, para crianças de 3 a 8 anos, com zona de segurança de 11,50 m² e 1,00 m de altura livre de queda, com elementos de fixação. Segundo NP EN 1176-1 e NP EN 1176-6. (material) | 1.000 | 1609.11 | 1609.11 |
| op00tal010 |  | Berbequim. | 1.000 | 0.00 | 0.00 |
| op00ato010 |  | Aparafusadora. | 1.000 | 0.00 | 0.00 |
| mo041 | h | Oficial de 1ª construção de obra civil. (mão de obra) | 2.200 | 24.63 | 54.19 |
| mo087 | h | Ajudante de construção de obra civil. (mão de obra) | 2.200 | 24.04 | 52.89 |
| % | % | Custos directos complementares | 2 % | 1739.47 | 34.79 |
|  |  | Custos directos |  |  | 1774.26 |
