# Grelha de ferro fundido modelo Piet Mondrian "SANTA & COLE", de 100x100 cm, para protecção de caldeira de árvore, fixada a uma superfície suporte (não incluída neste preço)

- Propriedade do ficheiro: CYPE INGENIEROS, S.A.
- Formato: FIEBDC-3/2002
- Moeda: EUR
- Custos indirectos: 3.00 %
- IVA: 23.00 %

## T Equipamento urbano

### TM Mobiliário urbano

#### TMA Protecções de caldeiras de árvores

**TMA010** Ud Grelha de ferro fundido modelo Piet Mondrian "SANTA & COLE", de 100x100 cm, para protecção de caldeira de árvore, fixada a uma superfície suporte (não incluída neste preço).
Grelha modelo Piet Mondrian "SANTA & COLE", de 100x100 cm, para protecção de caldeira de árvore, formada por duas peças de ferro fundido acabamento granulado, fixada a uma superfície suporte (não incluída neste preço). Inclusive marcação, colocação do aro de aço galvanizado e eliminação e limpeza do material sobrante.
Inclui: Marcação. Montagem. Eliminação e limpeza do material sobrante.
Critério de medição de projecto: Número de unidades previstas, segundo documentação gráfica de Projecto.
Critério de medição de obra: Medir-se-á o número de unidades realmente executadas segundo especificações de Projecto.

| Código | Un | Descrição | Rendimento | Preço | Importância |
|---|---|---|---|---|---|
| mt52rsc010e | Ud | Grelha modelo Piet Mondrian "SANTA & COLE", de 100x100 cm, para protecção de caldeira de árvore, formada por duas peças de ferro fundido acabamento granulado, segundo NP EN 124. Inclusive aro de aço galvanizado. (material) | 1.000 | 500.61 | 500.61 |
| mo087 | h | Ajudante de construção de obra civil. (mão de obra) | 0.088 | 18.40 | 1.62 |
| % | % | Custos directos complementares | 2 % | 502.23 | 10.04 |
|  |  | Custos directos |  |  | 512.27 |
