# Floreira de betão pré-fabricado

- Propriedade do ficheiro: CYPE INGENIEROS, S.A.
- Formato: FIEBDC-3/2002
- Moeda: EUR
- Custos indirectos: 3.00 %
- IVA: 23.00 %

## T Equipamento urbano

### TM Mobiliário urbano

#### TMJ Floreiras

**TMJ050** Ud Floreira de betão pré-fabricado.
Floreira quadrada de betão pré-fabricado, de 116x116x90 cm.
Inclui: Colocação da floreira. Eliminação e limpeza do material sobrante.
Critério de medição de projecto: Número de unidades previstas, segundo documentação gráfica de Projecto.
Critério de medição de obra: Medir-se-á o número de unidades realmente executadas segundo especificações de Projecto.

| Código | Un | Descrição | Rendimento | Preço | Importância |
|---|---|---|---|---|---|
| mt52mug240a | Ud | Floreira quadrada de betão pré-fabricado, de 116x116x90 cm. (material) | 1.000 | 1148.91 | 1148.91 |
| mq04cag010a | h | Camião com grua de carga máxima 6 t. (equipamento) | 1.100 | 56.47 | 62.12 |
| mo041 | h | Oficial de 1ª construção de obra civil. (mão de obra) | 1.100 | 24.63 | 27.09 |
| mo087 | h | Ajudante de construção de obra civil. (mão de obra) | 1.760 | 24.04 | 42.31 |
| % | % | Custos directos complementares | 2 % | 1280.43 | 25.61 |
|  |  | Custos directos |  |  | 1306.04 |
