# Muro de gabiões composto por caixa de 2x1x1 m de rede de torção tripla

- Propriedade do ficheiro: CYPE INGENIEROS, S.A.
- Formato: FIEBDC-3/2002
- Moeda: EUR
- Custos indirectos: 3.00 %
- IVA: 23.00 %

**CCG010** m³ Muro de gabiões composto por caixa de 2x1x1 m de rede de torção tripla, hexagonal, de 80x100 mm, de arame de aço galvanizado de 2,70 mm de diâmetro, preenchida de pedra de calcário de empréstimo de granulometria compreendida entre 100 e 200 mm, colocada com retroescavadora sobre pneus. Inclusive elementos de escoramento necessários para o seu alinhamento e aprumo, cabo de aço para fixação da caixa e tubos de PVC para drenagem.
Muro de gabiões composto por caixa de 2x1x1 m de rede de torção tripla, hexagonal, de 80x100 mm, de arame de aço galvanizado de 2,70 mm de diâmetro, preenchida de pedra de calcário de empréstimo de granulometria compreendida entre 100 e 200 mm, colocada com retroescavadora sobre pneus. Inclusive elementos de escoramento necessários para o seu alinhamento e aprumo, cabo de aço para fixação da caixa e tubos de PVC para drenagem.
Inclui: Marcação. Preparação da superfície de apoio. Colocação das caixas. Amarração das arestas. Escoramento dos laterais das caixas. Disposição dos tubos de drenagem. Enchimento das caixas. Fechamento e atamento final das caixas. Remoção de escoramento. Remoção do material sobrante.
Critério de medição de projecto: Volume medido sobre a secção teórica de cálculo, segundo documentação gráfica de Projecto.
Critério de medição de obra: Medir-se-á o volume teórico executado segundo especificações de Projecto.

| Código | Un | Descrição | Rendimento | Preço | Importância |
|---|---|---|---|---|---|
| mt07ame520d | Ud | Caixa de 2x1x1 m de rede de torção tripla, hexagonal, de 80x100 mm, de arame de aço galvanizado de 2,7 mm de diâmetro, para gabião. (material) | 0.525 | 28.10 | 14.75 |
| mt50spr100a | m | Cabo de aço de 2 mm de diâmetro, para fixação de rede de torção tripla. (material) | 1.750 | 1.37 | 2.40 |
| mt50spa052b | m | Pranchão de madeira de pinho, de 20x7,2 cm. (material) | 0.300 | 5.38 | 1.61 |
| mt50spa101 | kg | Pregos de aço. (material) | 0.075 | 1.59 | 0.12 |
| mt36tie010da | m | Tubo de PVC, série B, de 75 mm de diâmetro e 3 mm de espessura, com extremo abocardado, segundo NP EN 1329-1. (material) | 0.050 | 3.41 | 0.17 |
| mt06psm010a | m³ | Pedra de calcário de granulometria compreendida entre 100 e 200 mm. (material) | 1.100 | 18.80 | 20.68 |
| mq01exn020a | h | Retroescavadora hidráulica sobre pneus, de 105 kW. (equipamento) | 0.330 | 47.26 | 15.60 |
| mq04cab010c | h | Camião basculante de 12 t de carga, de 162 kW. (equipamento) | 0.275 | 40.96 | 11.26 |
| mo041 | h | Oficial de 1ª construção de obra civil. (mão de obra) | 0.330 | 18.85 | 6.22 |
| mo087 | h | Ajudante de construção de obra civil. (mão de obra) | 1.650 | 18.40 | 30.36 |
| % | % | Custos directos complementares | 2 % | 103.17 | 2.06 |
|  |  | Custos directos |  |  | 105.23 |
