# Revestimento de pavimento desportivo, de resinas sintéticas, sistema "COMPOSAN INDUSTRIAL Y TECNOLOGÍA", para campo de ténis

- Propriedade do ficheiro: CYPE Ingenieros S.A.
- Formato: FIEBDC-3/2016
- Programa: Gerador de preços para construção civil. CYPE Ingenieros, S.A.
- Data: 10/06/2025
- Moeda: EUR
- Custos indirectos: 3 %
- IVA: 23 %

## M Pavimentos urbanos

### MD Pavimentos desportivos

#### MDR De resinas sintéticas

**MDR010** m² Revestimento de pavimento desportivo, de resinas sintéticas, sistema "COMPOSAN INDUSTRIAL Y TECNOLOGÍA", para campo de ténis.
Revestimento de pavimento desportivo, com resistência ao deslizamento entre 80 e 110 com a superfície seca e entre 55 e 110 com a superfície húmida, segundo EN 13036-4, com resistência ao deslizamento maior que 45 segundo ENV 12633, abrasão Taber a seco < 0,2 g, de 3 mm de espessura total aproximada, realizado sobre superfície suporte de aglomerado asfáltico, com o sistema Tennislife Cushion-5 "COMPOSAN INDUSTRIAL Y TECNOLOGÍA", apto para campo de ténis, através da aplicação sucessiva de: uma camada de regularização e acondicionamento da superfície, de argamassa, Compotop Sportseal, cor cinzento, à base de resinas sintéticas e cargas minerais seleccionadas (2 kg/m²); uma camada de argamassa, Compo Resurfacer, cor preto, à base de resinas acrílicas (0,3 kg/m²), inerte silício incolor, lavado, de granulometria compreendida entre 0,2 e 0,4 mm (0,5 kg/m²) e água (0,2 l/m²); cinco camadas de argamassa, Compo Cushion, cor preto, à base de resinas elastoméricas, inertes leves e partículas de borracha (0,5 kg/m² por camada), tinta de água, Compo Concentrado 2002, à base de resinas acrílicas, cargas micronizadas e pigmentos (0,1 kg/m² por camada) e água (0,1 l/m² por camada); três camadas de argamassa, Compo Premix, à base de resinas acrílicas, cargas minerais calibradas e pigmentos (0,4 kg/m² cada camada), deixando secar totalmente a camada prévia antes de aplicar a seguinte camada e uma camada de tinta de água, Compo Concentrado 2002, cor azul, à base de resinas acrílicas, cargas micronizadas e pigmentos (0,3 kg/m²).
Critérios considerados na determinação do preço da unidade de obra: O preço não inclui a superfície suporte, a execução e a vedação das juntas nem a marcação e execução das linhas de jogo.
Inclui: Limpeza da superfície suporte. Implantação das juntas e panos de trabalho. Aplicação, com raspador de borracha, da camada de regularização e acondicionamento da superfície. Aplicação das sucessivas camadas que formam o pavimento desportivo. Secagem de cada camada antes de aplicar a seguinte, incluindo raspagem, varredela e sopragem das imperfeições. Limpeza final do pavimento.
Critério de medição de projecto: Superfície medida em projecção horizontal, segundo documentação gráfica de Projecto.
Critério de medição de obra: Medir-se-á, em projecção horizontal, a superfície realmente executada segundo especificações de Projecto.

| Código | Un | Descrição | Rendimento | Preço | Importância |
|---|---|---|---|---|---|
| mt47cit050d | kg | Argamassa, Compotop Sportseal "COMPOSAN INDUSTRIAL Y TECNOLOGÍA", cor cinzento, à base de resinas sintéticas e cargas minerais seleccionadas, para regularização de superfícies; para aplicar com raspador de borracha. (material) | 2 | 2.03 | 4.060 |
| mt47cit060b | kg | Argamassa, Compo Resurfacer "COMPOSAN INDUSTRIAL Y TECNOLOGÍA", cor preto, à base de resinas acrílicas. (material) | 0.3 | 5.11 | 1.533 |
| mt47cit002a | kg | Inerte silício incolor, lavado, de granulometria compreendida entre 0,2 e 0,4 mm, fornecido em sacos. (material) | 0.5 | 0.22 | 0.110 |
| mt47cit070b | kg | Argamassa, Compo Cushion "COMPOSAN INDUSTRIAL Y TECNOLOGÍA", cor preto, à base de resinas elastoméricas, inertes leves e partículas de borracha. (material) | 2.5 | 5.07 | 12.675 |
| mt27pcc030n | kg | Tinta de água, Compo Concentrado 2002 "COMPOSAN INDUSTRIAL Y TECNOLOGÍA", cor azul, à base de resinas acrílicas, cargas micronizadas e pigmentos. (material) | 0.8 | 6.12 | 4.896 |
| mt47cit080n | kg | Argamassa, Compo Premix "COMPOSAN INDUSTRIAL Y TECNOLOGÍA", cor azul, à base de resinas acrílicas, cargas minerais calibradas e pigmentos. (material) | 1.2 | 5.35 | 6.420 |
| mo041 | h | Oficial de 1ª construção de obra civil. (mão de obra) | 0.317 | 24.63 | 7.808 |
| mo087 | h | Ajudante de construção de obra civil. (mão de obra) | 0.317 | 24.04 | 7.621 |
| % | % | Custos directos complementares | 2 % | 45.123 | 0.902 |
|  |  | Custos directos |  |  | 46.025 |

Resíduos:
- colocação: mt47cit050d; factor de resíduo 0.062802
- colocação: mt47cit060b Argamassa, Compo Resurfacer "COMPOSAN INDUSTRIAL Y TECNOLOGÍA", cor preto, à base de resinas acrílicas; factor de resíduo 0.036792
- colocação: mt47cit002a Inerte silício incolor, lavado, de granulometria compreendida entre 0,2 e 0,4 mm, fornecido em sacos; factor de resíduo 0.009
- colocação: mt47cit070b; factor de resíduo 0.043189
- colocação: mt27pcc030n; factor de resíduo 0.0275
- colocação: mt47cit080n; factor de resíduo 0.04134

## Recursos

**mt47cit050d** kg Argamassa, Compotop Sportseal "COMPOSAN INDUSTRIAL Y TECNOLOGÍA"
Dados técnicos: Custo energético 15.053 MJ; Emissão de CO2 0.575 kg; Código LER 17 09 04; Massa do elemento 1 kg; Volume 0.000667 m3
Resíduos:
- embalagem: re170203 Plástico. (componente de resíduo); rendimento 0.003 kg; Código LER 17 02 03; Massa do elemento 1 kg; Volume 0.001667 m3

**mt47cit060b** kg Argamassa, Compo Resurfacer "COMPOSAN INDUSTRIAL Y TECNOLOGÍA", cor preto, à base de resinas acrílicas
Dados técnicos: Custo energético 86.761 MJ; Emissão de CO2 3.294 kg; Código LER 17 09 04; Massa do elemento 1 kg; Volume 0.000667 m3
Resíduos:
- embalagem: re170203 Plástico; rendimento 0.003 kg

**mt47cit002a** kg Inerte silício incolor, lavado, de granulometria compreendida entre 0,2 e 0,4 mm, fornecido em sacos
Dados técnicos: Custo energético 0.559 MJ; Emissão de CO2 0.028 kg; Código LER 01 04 08; Massa do elemento 1 kg; Volume 0.000667 m3
Resíduos:
- embalagem: re170203 Plástico; rendimento 0.005 kg

**mt47cit070b** kg Argamassa, Compo Cushion "COMPOSAN INDUSTRIAL Y TECNOLOGÍA"
Dados técnicos: Custo energético 33.693 MJ; Emissão de CO2 1.387 kg; Código LER 17 09 04; Massa do elemento 1 kg; Volume 0.000667 m3
Resíduos:
- embalagem: re170203 Plástico; rendimento 0.003 kg

**mt27pcc030n** kg Tinta de água, Compo Concentrado 2002 "COMPOSAN INDUSTRIAL Y TECNOLOGÍA"
Dados técnicos: Custo energético 31.490 MJ; Emissão de CO2 1.556 kg; Código LER 08 01 11; Massa do elemento 1 kg; Volume 0.001111 m3
Resíduos:
- embalagem: re170203 Plástico; rendimento 0.045 kg

**mt47cit080n** kg Argamassa, Compo Premix "COMPOSAN INDUSTRIAL Y TECNOLOGÍA"
Dados técnicos: Custo energético 15.053 MJ; Emissão de CO2 0.575 kg; Código LER 17 09 04; Massa do elemento 1 kg; Volume 0.000667 m3
Resíduos:
- embalagem: re170203 Plástico; rendimento 0.003 kg
