# Pavimento contínuo de microcimento

- Propriedade do ficheiro: CYPE INGENIEROS, S.A.
- Formato: FIEBDC-3/2002
- Moeda: EUR
- Custos indirectos: 3.00 %
- IVA: 23.00 %

**MPR020** m² Pavimento contínuo de microcimento, anti-deslizante, de 3 mm de espessura, realizado sobre superfície não absorvente, com o sistema Microstone PP WT "TOPCIMENT", indicado para pavimentos com nivel de trânsito elevado, resistência ao deslizamento maior que 45, através da aplicação sucessiva de: camada de primário tapa-poros e ponte de aderência Primacem PLUS "TOPCIMENT", malha de fibra de vidro Builtex "TOPCIMENT", três camadas de microcimento para exterior em pó Microstone "TOPCIMENT", pigmento Arcocem PLUS "TOPCIMENT", cor Negro e acabamento através de primário tapa-poros Presealer "TOPCIMENT" e duas camadas de vedante Topsealer WT "TOPCIMENT", acabamento brilho.
Pavimento contínuo de microcimento, anti-deslizante, de 3 mm de espessura, realizado sobre superfície não absorvente, com o sistema Microstone PP WT "TOPCIMENT", indicado para pavimentos com nivel de trânsito elevado, com resistência ao deslizamento maior que 45 segundo ENV 12633, através da aplicação sucessiva de: camada de primário tapa-poros e ponte de aderência Primacem PLUS "TOPCIMENT", malha de fibra de vidro Builtex "TOPCIMENT", três camadas de microcimento para exterior em pó Microstone "TOPCIMENT", composto de aglomerantes hidráulicos, resinas sintéticas, aditivos específicos e corantes seleccionados, pigmento Arcocem PLUS "TOPCIMENT", cor Negro na massa da segunda camada e da terceira camada de microcimento e acabamento através de primário tapa-poros Presealer "TOPCIMENT" e duas camadas de vedante Topsealer WT "TOPCIMENT", acabamento brilho, composto por uma dispersão polimérica de poliuretano e um catalizador alifático.
Inclui: Limpeza da superfície suporte. Implantação das juntas de dilatação e panos de trabalho. Aplicação da camada de primário. Colocação da malha. Aplicação de três camadas de microcimento. Lixar as pequenas aderências e imperfeições. Aplicação da camada de vedante. Limpeza final da superfície acabada.
Critério de medição de projecto: Superfície medida em projecção horizontal, segundo documentação gráfica de Projecto.
Critério de medição de obra: Medir-se-á, em projecção horizontal, a superfície realmente executada segundo especificações de Projecto.
Critérios considerados na determinação do preço da unidade de obra: O preço não inclui a superfície suporte.

| Código | Un | Descrição | Rendimento | Preço | Importância |
|---|---|---|---|---|---|
| mt28mce010b | l | Primário tapa-poros e ponte de aderência Primacem PLUS "TOPCIMENT", aplicado para regularizar a porosidade e melhorar a aderência dos suportes não absorventes, composto de resina acrílica em dispersão aquosa e aditivos específicos. (material) | 0.090 | 10.14 | 0.91 |
| mt28mce020a | m² | Malha de fibra de vidro Builtex "TOPCIMENT", plana e flexível, de 1x50 m. (material) | 1.000 | 1.51 | 1.51 |
| mt28mce060a | m³ | Resina acrílica líquida Acricem "TOPCIMENT", para a preparacção de argamassas de microcimento de dois componentes. (material) | 0.810 | 7.06 | 5.72 |
| mt28mce030d | kg | Microcimento para exterior em pó Microstone "TOPCIMENT", composto de aglomerantes hidráulicos, resinas sintéticas, aditivos específicos e corantes seleccionados, com uma densidade em pó de 1175 kg/m³. (material) | 3.000 | 3.53 | 10.59 |
| mt28mce040a | Ud | Dose de pigmento Arcocem PLUS "TOPCIMENT", cor Negro, para 20 kg de produto. (material) | 2.000 | 1.36 | 2.72 |
| mt28mce010c | l | Primário tapa-poros Presealer "TOPCIMENT", aplicado para regularizar a porosidade, composto de resina acrílica em dispersão aquosa e aditivos específicos. (material) | 0.120 | 22.70 | 2.72 |
| mt28mce050a | l | Vedante Topsealer WT "TOPCIMENT", acabamento brilho, composto por uma dispersão polimérica de poliuretano e um catalizador alifático. (material) | 0.150 | 29.42 | 4.41 |
| mo020 | h | Oficial de 1ª construção. (mão de obra) | 1.346 | 18.48 | 24.87 |
| mo113 | h | Operário não qualificado construção. (mão de obra) | 0.754 | 17.39 | 13.11 |
| % | % | Custos directos complementares | 2 % | 66.56 | 1.33 |
|  |  | Custos directos |  |  | 67.89 |
