# Lâmina separadora de polietileno, de 0,2 mm de espessura e 184 g/m² de massa superficial, colocada sobre o terreno ou sobre um enrocamento

- Propriedade do ficheiro: CYPE INGENIEROS, S.A.
- Formato: FIEBDC-3/2002
- Moeda: EUR
- Custos indirectos: 3.00 %
- IVA: 23.00 %

**NGL010** m² Lâmina separadora de polietileno, de 0,2 mm de espessura e 184 g/m² de massa superficial, colocada sobre o terreno ou sobre um enrocamento.
Lâmina separadora de polietileno, de 0,2 mm de espessura e 184 g/m² de massa superficial, colocada sobre o terreno ou sobre um enrocamento.
Inclui: Colocação da lâmina separadora. Tratamento de sobreposições e uniões.
Critério de medição de projecto: Superfície medida segundo documentação gráfica de Projecto.
Critério de medição de obra: Medir-se-á a superfície realmente executada segundo especificações de Projecto, incluindo as entregas e as sobreposições.

| Código | Un | Descrição | Rendimento | Preço | Importância |
|---|---|---|---|---|---|
| mt16png010d | m² | Filme de polietileno de 0,2 mm de espessura e 184 g/m² de massa superficial. (material) | 1.150 | 0.42 | 0.48 |
| mo020 | h | Oficial de 1ª construção. (mão de obra) | 0.033 | 18.85 | 0.62 |
| mo113 | h | Operário não qualificado construção. (mão de obra) | 0.017 | 17.83 | 0.30 |
| % | % | Custos directos complementares | 2 % | 1.40 | 0.03 |
|  |  | Custos directos |  |  | 1.43 |
