# Caixa de areia de madeira de pinho silvestre, tratada em autoclave, de 3,00x3,00 m, fixada a uma superfície suporte (não incluída neste preço), enchimento de areia no seu interior

- Propriedade do ficheiro: CYPE INGENIEROS, S.A.
- Formato: FIEBDC-3/2002
- Moeda: EUR
- Custos indirectos: 3.00 %
- IVA: 23.00 %

**TJJ010** Ud Caixa de areia de madeira de pinho silvestre, tratada em autoclave, de 3,00x3,00 m, fixada a uma superfície suporte (não incluída neste preço), enchimento de areia no seu interior.
Caixa de areia de madeira de pinho silvestre, tratada em autoclave, de 3,00x3,00 m, para crianças de 1 a 10 anos, com zona de segurança de 30,50 m² e 0,30 m de altura livre de queda, fixada a uma superfície suporte (não incluída neste preço). Inclusive marcação, fixação do jogo infantil e enchimento de areia no seu interior. Totalmente montada e testada.
Inclui: Marcação. Fixação do jogo infantil. Colocação da areia. Realização de ensaios.
Critério de medição de projecto: Número de unidades previstas, segundo documentação gráfica de Projecto.
Critério de medição de obra: Medir-se-á o número de unidades realmente executadas segundo especificações de Projecto.

| Código | Un | Descrição | Rendimento | Preço | Importância |
|---|---|---|---|---|---|
| mt50spl105b | Ud | Fixação composta por bucha química, anilha e parafuso de aço. (material) | 8.000 | 4.05 | 32.40 |
| mt52jig010J | Ud | Caixa de areia de madeira de pinho silvestre, tratada em autoclave, de 3,00x3,00 m, para crianças de 1 a 10 anos, com zona de segurança de 30,50 m² e 0,30 m de altura livre de queda, inclusive elementos de fixação. Segundo NP EN 1176-1. (material) | 1.000 | 996.11 | 996.11 |
| mt01arp021b | m³ | Areia de granulometria compreendida entre 0,2 e 2 mm, sem partículas de lama nem de argila, para áreas de jogos infantis, segundo NP EN 1177. (material) | 1.350 | 38.62 | 52.14 |
| mo041 | h | Oficial de 1ª construção de obra civil. (mão de obra) | 1.650 | 18.48 | 30.49 |
| mo087 | h | Ajudante de construção de obra civil. (mão de obra) | 1.650 | 17.97 | 29.65 |
| % | % | Custos directos complementares | 2 % | 1140.79 | 22.82 |
|  |  | Custos directos |  |  | 1163.61 |
