# Caixa de bombagem, de alvenaria, "GRUNDFOS"

- Propriedade do ficheiro: CYPE INGENIEROS, S.A.
- Formato: FIEBDC-3/2002
- Moeda: EUR
- Custos indirectos: 3.00 %
- IVA: 23.00 %

## A Acondicionamento do terreno

### AS Redes de drenagem horizontais

#### ASA Caixas

**ASA022** Ud Caixa de bombagem, de alvenaria, "GRUNDFOS".
Caixa de bombagem enterrada, de dimensões interiores 100x100x100 cm, construída em alvenaria de tijolo cerâmico furado, de meia vez de espessura, assente com argamassa de cimento, confeccionada em obra, dosificação 1:6, sobre base de betão simples C30/37 (X0(P); D25; S2; Cl 0,4) de 15 cm de espessura, com emboço e afagada interiormente com argamassa de cimento, confeccionada em obra, com aditivo hidrófugo, dosificação 1:3 formando arestas e esquinas a meia cana, com sifão formado por uma curva de 87°30' de PVC comprida, fechada superiormente com painel cerâmico oco com ligação macho-fêmea, lajeta de betão C35/45 (XC4(P) + XA2(P); D25; S2; Cl 0,2) de 20 cm de espessura armada com malha electrossoldada e tampa pré-fabricada de betão armado com fecho hermético à passagem dos odores mefíticos; conjunto de duas bombas iguais, uma delas de reserva, sendo cada uma delas uma bomba submergível, para bombagem de águas limpas e águas residuais ligeiramente sujas, com carcaça de compósito, modelo 96280966 Unilift CC5 - A1 "GRUNDFOS", de uma etapa, centrífuga, apta para temperaturas desde 0 até 40°C, tamanho máximo de partículas 10 mm, nível de água mínimo 3 mm, com impulsor semi-aberto, ligação de descarga G 1 1/4", com interruptor de bóia, motor assíncrono de 2 polos e 0,24 kW de consumo, com protecção de sobrecarga térmica com rearme automático, alimentação monofásica, protecção IP68 e isolamento classe B, válvula anti-retorno e cabo de alimentação de 5 m com tomada Schuko, conectadas a condutas de impulsão de águas residuais realizadas com tubo de PVC. Inclusive acessórios, uniões e peças especiais para a instalação de duas bombas e sua ligação às redes eléctrica e de saneamento.
Critérios considerados na determinação do preço da unidade de obra: O preço não inclui a escavação nem o enchimento do tardoz.
Inclui: Marcação. Betonagem e compactação do betão na execução da base. Execução da alvenaria com tijolos, previamente humedecidos, assentes com argamassa. Ligação dos colectores à caixa. Emboço e brunidura com argamassa, arredondando os ângulos do fundo e das paredes interiores da caixa. Execução da lajeta armada. Colocação das bombas. Ligação à rede eléctrica. Ligação à rede de saneamento. Realização do fecho hermético e colocação da tampa e dos acessórios. Verificação do seu correcto funcionamento.
Critério de medição de projecto: Número de unidades previstas, segundo documentação gráfica de Projecto.
Critério de medição de obra: Medir-se-á o número de unidades realmente executadas segundo especificações de Projecto.

| Código | Un | Descrição | Rendimento | Preço | Importância |
|---|---|---|---|---|---|
| mt10hmf020ja | m³ | Betão simples C30/37 (X0(P); D25; S2; Cl 0,4), fabricado em central, segundo NP EN 206-1. (material) | 0.329 | 107.02 | 35.21 |
| mt04lpt010c | Ud | Tijolo cerâmico furado duplo, para revestir, 30x20x9 cm, para utilização em alvenaria protegida (peça P), densidade 746 kg/m³, segundo NP EN 771-1. (material) | 78.000 | 0.29 | 22.62 |
| mt08aaa010a | m³ | Água. (material) | 0.022 | 1.50 | 0.03 |
| mt01arg005a | t | Areia de pedreira, para argamassa preparada em obra. (material) | 0.169 | 18.00 | 3.04 |
| mt08cem011a | kg | Cimento Portland CEM II/B-L 32,5 R, cor cinzento, em sacos, segundo NP EN 197-1. (material) | 42.701 | 0.10 | 4.27 |
| mt11ppl030b | Ud | Curva 87°30' de PVC liso, D=160 mm. (material) | 1.000 | 17.25 | 17.25 |
| mt08adt010 | kg | Aditivo hidrófugo para impermeabilização de argamassas ou betões. (material) | 0.675 | 1.20 | 0.81 |
| mt04lvg020c | Ud | Painel cerâmico furado com ligação macho-fêmea, para revestir, 80x25x3 cm, com topos rectos. (material) | 4.000 | 0.39 | 1.56 |
| mt07ame020ffc | m² | Malha electrossoldada AR50 100x300 mm, com arames longitudinais de 5 mm de diâmetro e arames transversais de 4,2 mm de diâmetro, aço A500 EL. (material) | 0.303 | 3.38 | 1.02 |
| mt07aco020i | Ud | Separador homologado para lajes maciças. (material) | 4.000 | 0.09 | 0.36 |
| mt10haf020bElla | m³ | Betão C35/45 (XC4(P) + XA2(P); D25; S2; Cl 0,2), fabricado em central, segundo NP EN 206-1. (material) | 0.094 | 99.14 | 9.32 |
| mt11var100 | Ud | Conjunto de elementos necessários para garantir o fecho hermético à passagem de maus odores em caixas de saneamento, composto por: angulares e chapas metálicas com os seus elementos de fixação e ancoragem, junta de neopreno, óleo e outros acessórios. (material) | 1.000 | 8.25 | 8.25 |
| mt11arf010f | Ud | Tampa de betão armado pré-fabricada, 96x96x5 cm. (material) | 1.000 | 46.00 | 46.00 |
| mt36bom050a | m | Conduta de impulsão de águas residuais realizada com tubo de PVC para pressão de 6 atm, de 40 mm de diâmetro, com extremo abocardado, segundo NP EN 1452. (material) | 4.000 | 1.81 | 7.24 |
| mt36bom051a | Ud | Repercussão, por m de tubagem, de acessórios, uniões e peças especiais para tubo de PVC para pressão de 6 atm, de 40 mm de diâmetro. (material) | 4.000 | 0.54 | 2.16 |
| mt37svc010i | Ud | Válvula adufa de latão fundido, para enroscar, de 1 1/4". (material) | 2.000 | 14.20 | 28.40 |
| mt36gru010sa | Ud | Bomba submergível, para bombagem de águas limpas e águas residuais ligeiramente sujas, com carcaça de compósito, modelo 96280966 Unilift CC5 - A1 "GRUNDFOS", de uma etapa, centrífuga, apta para temperaturas desde 0 até 40°C, tamanho máximo de partículas 10 mm, nível de água mínimo 3 mm, com impulsor semi-aberto, ligação de descarga G 1 1/4", com interruptor de bóia, motor assíncrono de 2 polos e 0,24 kW de consumo, com protecção de sobrecarga térmica com rearme automático, alimentação monofásica, protecção IP68 e isolamento classe B, válvula anti-retorno e cabo de alimentação de 5 m com tomada Schuko. (material) | 2.000 | 203.00 | 406.00 |
| mt36bom020 | Ud | Acessórios para instalação de bomba submergível portátil, para bombagem de águas, instalada em caixa enterrada e ligação à rede de saneamento. (material) | 2.000 | 22.45 | 44.90 |
| mt36bom060a | Ud | Instalação de bomba submergível portátil, para bombagem de águas, em caixa enterrada e ligação à rede eléctrica. (material) | 2.000 | 15.00 | 30.00 |
| mq06hor010 | h | Betoneira eléctrica com uma capacidade de amassadura de 160 l. (equipamento) | 0.078 | 3.45 | 0.27 |
| au00auh040 |  | Vibrador de betão, eléctrico. | 1.000 | 0.00 | 0.00 |
| mo020 | h | Oficial de 1ª construção. (mão de obra) | 2.400 | 20.78 | 49.87 |
| mo077 | h | Ajudante de construção. (mão de obra) | 0.300 | 20.28 | 6.08 |
| mo113 | h | Operário não qualificado construção. (mão de obra) | 2.543 | 19.65 | 49.97 |
| mo008 | h | Oficial de 1ª canalizador. (mão de obra) | 1.600 | 21.36 | 34.18 |
| mo107 | h | Ajudante de canalizador. (mão de obra) | 1.600 | 20.25 | 32.40 |
| mo003 | h | Oficial de 1ª electricista. (mão de obra) | 2.680 | 21.36 | 57.24 |
| % | % | Custos directos complementares | 2 % | 898.45 | 17.97 |
|  |  | Custos directos |  |  | 916.42 |
