# Calha de drenagem

- Propriedade do ficheiro: CYPE INGENIEROS, S.A.
- Formato: FIEBDC-3/2002
- Moeda: EUR
- Custos indirectos: 3.00 %
- IVA: 23.00 %

## A Acondicionamento do terreno

### AS Redes de drenagem horizontais

#### ASI Drenagens em pavimentos

**ASI050** m Calha de drenagem.
Calha pré-fabricada de betão polímero, de 1000 mm de comprimento, 127 mm de largura exterior, 100 mm de largura interior e 95 mm de altura, com grelha nervurada de aço galvanizado, classe A-15 segundo NP EN 124, com sistema de fixação rápida por pressão, colocada sobre base de betão simples C20/25 (X0(P); D25; S2; Cl 1,0) de 10 cm de espessura. Inclusive acessórios de montagem, peças especiais e elementos de fixação.
Critérios considerados na determinação do preço da unidade de obra: O preço não inclui a escavação.
Inclui: Marcação do traçado da calha de drenagem. Betonagem e compactação do betão na execução da base. Montagem, ligação e verificação do seu correcto funcionamento. Colocação da grelha.
Critério de medição de projecto: Comprimento medido em projecção horizontal, segundo documentação gráfica de Projecto.
Critério de medição de obra: Medir-se-á, em projecção horizontal, o comprimento realmente executado segundo especificações de Projecto.

| Código | Un | Descrição | Rendimento | Preço | Importância |
|---|---|---|---|---|---|
| mt10hmf020fa | m³ | Betão simples C20/25 (X0(P); D25; S2; Cl 1,0), fabricado em central, segundo NP EN 206. (material) | 0.039 | 74.97 | 2.92 |
| mt11can020d | Ud | Calha pré-fabricada de betão polímero, de 1000 mm de comprimento, 127 mm de largura exterior, 100 mm de largura interior e 95 mm de altura, com grelha nervurada de aço galvanizado, classe A-15 segundo NP EN 124, com sistema de fixação rápida por pressão, inclusive peças especiais e elementos de fixação. (material) | 1.000 | 15.11 | 15.11 |
| mt11var020 | Ud | Kit de acessórios de montagem, peças especiais e elementos de fixação, para saneamento. (material) | 3.000 | 0.75 | 2.25 |
| au00auh040 |  | Vibrador de betão, eléctrico. | 1.000 | 0.00 | 0.00 |
| mo020 | h | Oficial de 1ª construção. (mão de obra) | 0.400 | 24.63 | 9.85 |
| mo113 | h | Operário não qualificado construção. (mão de obra) | 0.418 | 23.29 | 9.74 |
| % | % | Custos directos complementares | 2 % | 39.87 | 0.80 |
|  |  | Custos directos |  |  | 40.67 |
