# Transporte, colocação em obra e remoção de equipamento completo de perfuração, para a realização de estacas de trado contínuo sem molde, a uma distância de até 50 km

- Propriedade do ficheiro: CYPE INGENIEROS, S.A.
- Formato: FIEBDC-3/2002
- Moeda: EUR
- Custos indirectos: 3.00 %
- IVA: 23.00 %

## C Fundações

### CP Profundas

#### CPI Estacas moldadas "in situ"

**CPI001** Ud Transporte, colocação em obra e remoção de equipamento completo de perfuração, para a realização de estacas de trado contínuo sem molde, a uma distância de até 50 km.
Transporte, colocação em obra e remoção de equipamento completo de perfuração, para a realização de estacas de trado contínuo sem molde, a uma distância de até 50 km.
Inclui: Transporte à obra. Montagem do equipamento. Desmontagem do equipamento. Remoção do equipamento>.
Critério de medição de projecto: Número de unidades previstas, segundo documentação gráfica de Projecto.
Critério de medição de obra: Medir-se-á o número de unidades realmente executadas segundo especificações de Projecto.
Critérios considerados na determinação do preço da unidade de obra: O preço inclui o deslocamento à obra do pessoal especializado.

| Código | Un | Descrição | Rendimento | Preço | Importância |
|---|---|---|---|---|---|
| mq03pii010p | Ud | Transporte, colocação em obra e remoção de equipamento completo para perfuração de estaca de trado contínuo sem molde, a uma distância de até 50 km, limpeza e remoção de sobrantes. (equipamento) | 1.000 | 4070.15 | 4070.15 |
| % | % | Custos directos complementares | 2 % | 4070.15 | 81.40 |
|  |  | Custos directos |  |  | 4151.55 |
