# Demolição de câmara de inspecção betão, de 100 cm de diâmetro, com martelo pneumático, recuperação de tampa de visita e aro, e carga manual de entulho para camião ou contentor

- Propriedade do ficheiro: CYPE INGENIEROS, S.A.
- Formato: FIEBDC-3/2002
- Moeda: EUR
- Custos indirectos: 3.00 %
- IVA: 23.00 %

## D Demolições

### DU Infra-estruturas no logradouro

#### DUA Drenagens complementares

**DUA040** m Demolição de câmara de inspecção betão, de 100 cm de diâmetro, com martelo pneumático, recuperação de tampa de visita e aro, e carga manual de entulho para camião ou contentor.
Demolição de câmara de inspecção de betão, de 100 cm de diâmetro, com martelo pneumático, sem deteriorar os colectores que possam conectar-se com o câmara. Incluindo p/p de recuperação de tampa de visita e aro, demolição de base de apoio, limpeza, armazenamento, remoção e carga manual de entulho para camião ou contentor.
Inclui: Recuperação de tampas de caixas e aros. Demolição do elemento com martelo pneumático. Fragmentação do entulho em peças manejáveis. Remoção e acumulação de entulho. Carga manual de entulho para camião ou contentor.
Critério de medição de projecto: Comprimento medido segundo documentação gráfica de Projecto.
Critério de medição de obra: Será medido o comprimento realmente demolido segundo especificações de Projecto.

| Código | Un | Descrição | Rendimento | Preço | Importância |
|---|---|---|---|---|---|
| mq05mai030 | h | Martelo pneumático. (equipamento) | 1.026 | 4.07 | 4.18 |
| mq05pdm110 | h | Compressor portátil diesel média pressão 10 m³/min. (equipamento) | 0.513 | 6.90 | 3.54 |
| mo110 | h | Operário especializado construção. (mão de obra) | 1.070 | 16.32 | 17.46 |
| mo111 | h | Operário não qualificado construção. (mão de obra) | 1.104 | 15.82 | 17.47 |
| % | % | Custos directos complementares | 2 % | 42.65 | 0.85 |
|  |  | Custos directos |  |  | 43.50 |
