# Estrutura metálica leve autoportante, sobre compartimento habitável

- Propriedade do ficheiro: CYPE INGENIEROS, S.A.
- Formato: FIEBDC-3/2002
- Moeda: EUR
- Custos indirectos: 3.00 %
- Despesas gerais: 13.00 %
- Lucro: 6.00 %
- IVA: 16.00 %

## E Estruturas

### EA Metálicas

#### EAT Estruturas leves para coberturas

**EAT020** m² Estrutura metálica leve autoportante, sobre compartimento habitável.
Fornecimento e montagem de estrutura metálica leve autoportante em coberturas, sobre compartimento habitável, formada por perfis de aço laminados a quente, enformados a frio e galvanizados, de secções tipo ómega C e ómega U. Incluindo p/p de elementos de ancoragem. Totalmente executada.
Inclui: Marcação dos eixos. Levantamento e colocação dos extremos da estrutura através de grua. Aprumo. Resolução das uniões. Ajuste das peças e uniões entre os diferentes componentes da estrutura (pernas, madres, diagonais, etc.).
Critério de medição de projecto: Superfície medida pela sua parte interior na sua verdadeira magnitude, segundo documentação gráfica de Projecto.
Critério de medição de obra: Medir-se-á, em verdadeira magnitude, pelo tardoz, a superfície realmente executada segundo especificações de Projecto.

| Código | Un | Descrição | Rendimento | Preço | Importância |
|---|---|---|---|---|---|
| mt13msv300aba | m² | Fornecimento e colocação de estrutura metálica para cobertura inclinada sobre espaço habitável, formada por perfis de aço laminados a quente, enformados a frio e galvanizados, de secções tipo omega C e omega U, inclusive p/p de elementos de ancoragem. (material) | 1.000 | 28.00 | 28.00 |
| op00cor020 |  | Cortadora manual de metal, de disco. | 1.000 | 0.00 | 0.00 |
| % | % | Custos directos complementares | 2 % | 28.00 | 0.56 |
|  |  | Custos directos |  |  | 28.56 |
