# Muro de pedra de cantaria realizado com pedras de cantaria de pedra de calcário com acabamento flamejado na face à vista

- Propriedade do ficheiro: CYPE INGENIEROS, S.A.
- Formato: FIEBDC-3/2002
- Moeda: EUR
- Custos indirectos: 3.00 %
- Despesas gerais: 13.00 %
- Lucro: 6.00 %
- IVA: 16.00 %

## E Estruturas

### EC Cantarias

#### ECM Muros

**ECM020** m³ Muro de pedra de cantaria realizado com pedras de cantaria de pedra de calcário com acabamento flamejado na face à vista.
Inclui: Marcação da disposição dos muros a realizar. Colocação e aprumo de prumos de referência. Colocação de fios entre prumos. Limpeza e humidificação do leito da primeira fiada. Aplicação de argamassa e colocação de cunhas. Colocação de pedras de cantaria. Cálculo a olho com régua e ajuste com nível e fio de prumo, rectificando a sua posição com pancada. Enchimento de juntas verticais. Limpeza do paramento.

| Código | Un | Descrição | Rendimento | Preço | Importância |
|---|---|---|---|---|---|
| mt09mor010c | m³ | Argamassa de cimento CEM II/B-L 32,5 N tipo M-5, confeccionada em obra com 230 kg/m³ de cimento e uma proporção em volume 1/6. (material) | 0.150 | 115.30 | 17.30 |
| mt08cem010b | kg | Cimento Portland CEM I 32,5 R, em sacos, segundo NP EN 197-1. (material) | 1.000 | 0.11 | 0.11 |
| mt06pil020b | m³ | Pedra de calcário para alvenaria de cantaria, realizada com blocos: pedras trabalhadas em forma de paralelepípedo e dimensões mínimas aproximadas de 40x22x18 cm. (material) | 1.050 | 687.18 | 721.54 |
| mq04cab010a | h | Camião basculante de 8 t de carga, de 180 CV. (equipamento) | 0.806 | 30.83 | 24.85 |
| mo020 | h | Oficial de 1ª colocador de pedra natural. (mão de obra) | 7.986 | 16.08 | 128.41 |
| mo055 | h | Ajudante de colocador de pedra natural. (mão de obra) | 7.986 | 15.62 | 124.74 |
| % | % | Custos directos complementares | 2 % | 1016.95 | 20.34 |
|  |  | Custos directos |  |  | 1037.29 |
