# Laje fungiforme de betão armado

- Propriedade do ficheiro: CYPE INGENIEROS, S.A.
- Formato: FIEBDC-3/2002
- Moeda: EUR
- Custos indirectos: 0.03 %
- IVA: 23.00 %

## E Estruturas

### EH Betão armado

#### EHB Sistemas de lajes

**EHB025** m² Laje fungiforme de betão armado, horizontal, com ausência de pontes térmicas, de altura 28 = (3+20)+5 cm, realizada com betão C25/30 (XC1(P); D12; S3; Cl 0,4) fabricado em central, e betonagem com grua, volume total de betão 0,1426 m³/m², e aço A400 NR, com uma quantidade total de 15 kg/m²; nervura "in situ" de 12 cm de largura; sistema "FORLI" de molde tipo molde de EPS, mecanizado e aligeirante, de 20 cm de altura; placa "FORLI" de EPS, de 3 cm de espessura, para eliminar as pontes térmicas em zonas maciças; malha electrossoldada AR42 de aço A500 EL em camada de compressão; sem incluir repercussão de pilares.
Formação de laje fungiforme de betão armado, horizontal, com ausência de pontes térmicas, de altura 28 = (3+20)+5 cm, realizada com betão C25/30 (XC1(P); D12; S3; Cl 0,4) fabricado em central, e betonagem com grua com um volume total de betão em laje, vigas e pilares de 0,1426 m³/m², e aço A400 NR em zona de reforço de negativos, conectores de vigotas, vigas de bordadura e vigas com uma quantidade total de 15 kg/m²; nervura "in situ" de 12 cm de largura; sistema "FORLI" de molde tipo molde de EPS, mecanizado e aligeirante, formado por peça base de 70x83 cm e peça superior de 56x66 cm, e 20 cm de altura; placa "FORLI" de EPS, de 3 cm de espessura, para eliminar as pontes térmicas em zonas maciças; camada de compressão de 5 cm de espessura, com armadura de distribuição formada por malha electrossoldada AR42 100x300 mm de aço A500 EL. Inclusive p/p de vigas de bordadura, montagem e desmontagem do sistema de cofragem contínuo com prumos, travessas metálicas e superfície cofrante de madeira tratada reforçada com varões e perfis. Sem incluir repercussão de pilares.
Inclui: Marcação do sistema de cofragem. Montagem do sistema de cofragem. Marcação da geometria da planta sobre a cofragem. Montagem do sistema de molde. Colocação das armaduras com separadores homologados. Betonagem e compactação do betão na laje. Nivelamento da camada de compressão. Cura do betão. Desmontagem do sistema de cofragem em laje. Reparação de defeitos superficiais.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt08efr010a | m² | Sistema de cofragem contínuo para laje fungiforme aligeirada de betão armado, com molde perdido, até 3 m de altura livre de piso, composta de: prumos, travessas metálicas e superfície cofrante de madeira tratada reforçada com varões e perfis. (material) | 1.100 | 17.58 | 19.34 |
| mt07cpf010a | Ud | Caixotão de poliestireno expandido, "FORLI", de 70x80 cm, formado por peça inferior de 70x80 cm e peça superior de 56x66 cm, para aligeirar lajes fungiformes com nervuras de 12 cm de largura e 20 cm de altura. (material) | 1.313 | 3.24 | 4.25 |
| mt07cpf030 | Ud | Placa de poliestireno expandido de 70x80x3 cm, "FORLI", para colocar nas zonas não aligeiradas de lajes unidireccionais e bidireccionais. (material) | 0.563 | 1.07 | 0.60 |
| mt07aco020h | Ud | Separador homologado para lajes fungiformes. (material) | 2.400 | 0.06 | 0.14 |
| mt07aco040b | kg | Aço em varões nervurados, A400 NR, elaborado em oficina e colocado em obra, diâmetros vários. (material) | 15.000 | 0.72 | 10.80 |
| mt07ame020ddc | m² | Malha electrossoldada AR42 100x300 mm, com arames longitudinais de 4,2 mm de diâmetro e arames transversais de 4,2 mm de diâmetro, aço A500 EL. (material) | 1.100 | 1.80 | 1.98 |
| mt10haf020fAEc | m³ | Betão C25/30 (XC1(P); D12; S3; Cl 0,4), fabricado em central, segundo NP EN 206-1. (material) | 0.143 | 102.81 | 14.70 |
| op00ciz020 |  | Guilhotina para aço em varões nervurados. | 1.000 | 0.00 | 0.00 |
| op00ata010 |  | Máquina de amarrar ferro. | 1.000 | 0.00 | 0.00 |
| op00sie020 |  | Serra de disco fixo, para mesa de trabalho. | 1.000 | 0.00 | 0.00 |
| au00auh010 |  | Balde. | 1.000 | 0.00 | 0.00 |
| au00auh040 |  | Vibrador de betão, eléctrico. | 1.000 | 0.00 | 0.00 |
| mo041 | h | Oficial de 1ª estruturista. (mão de obra) | 0.547 | 17.69 | 9.68 |
| mo085 | h | Ajudante de estruturista. (mão de obra) | 0.547 | 17.27 | 9.45 |
| % | % | Custos directos complementares | 2 % | 70.94 | 1.42 |
|  |  | Custos directos |  |  | 72.36 |
