# Barrote de madeira serrada de pinho silvestre (Pinus Sylvestris L.)

- Propriedade do ficheiro: CYPE INGENIEROS, S.A.
- Formato: FIEBDC-3/2002
- Moeda: EUR
- Custos indirectos: 3.00 %
- Despesas gerais: 13.00 %
- Lucro: 6.00 %
- IVA: 16.00 %

## E Estruturas

### EM Madeira

#### EMC Estruturas para coberturas

**EMC040** m Barrote de madeira serrada de pinho silvestre (Pinus Sylvestris L.), de 5x5 cm de secção e até 5 m de comprimento; qualidade estrutural ME-1, classe resistente C-27, protecção da madeira com classe de penetração P3 a P6, trabalhado em oficina.
Fornecimento e colocação de barrote de madeira serrada de pinho silvestre (Pinus Sylvestris L.), acabamento polido, de 5x5 cm de secção e até 5 m de comprimento, para aplicações estruturais; qualidade estrutural ME-1 segundo UNE 56544, classe resistente C-27 segundo EN 338 e EN 1912, protecção contra agentes bióticos que corresponde com a classe de penetração P3 a P6 (de 4 a 12 mm nas faces laterais da alvura) segundo EN 351-1. Incluindo p/p de cravos de aço galvanizado, cortes, entalhes para a sua correcta samblagem, nivelamento e colocação dos elementos de ligação e reforço. Trabalhado em oficina e colocado em obra.
Inclui: Implantação dos barrotes sobre as madres. Disposição dos barrotes sobre as madres. Colocação e nivelamento. Fixação às madres.
Critério de medição de projecto: Comprimento medido entre eixos em projecção horizontal, segundo documentação gráfica de Projecto, incluindo as entregas.
Critério de medição de obra: Medir-se-á, em projecção horizontal, a eixos, o comprimento realmente executado segundo especificações de Projecto, incluindo as entregas.

| Código | Un | Descrição | Rendimento | Preço | Importância |
|---|---|---|---|---|---|
| mt07mee025jh | m | Barrote de madeira serrada de pinho silvestre (Pinus Sylvestris L.), acabamento polido, de 5x5 cm de secção e até 5 m de comprimento, para aplicações estruturais; qualidade estrutural ME-1 segundo UNE 56544, classe resistente C-27 segundo EN 338 e EN 1912, protecção contra agentes bióticos que corresponde com a classe de penetração P3 a P6 (de 4 a 12 mm nas faces laterais da alvura) segundo EN 351-1, trabalhado em oficina. (material) | 1.000 | 2.66 | 2.66 |
| op00cla010 |  | Pregadora. | 1.000 | 0.00 | 0.00 |
| op00cep010 |  | Plainas. | 1.000 | 0.00 | 0.00 |
| mo044 | h | Oficial de 1ª montador de estrutura de madeira. (mão de obra) | 0.016 | 17.69 | 0.28 |
| mo088 | h | Ajudante de montador de estrutura de madeira. (mão de obra) | 0.008 | 17.27 | 0.14 |
| % | % | Custos directos complementares | 2 % | 3.08 | 0.06 |
|  |  | Custos directos |  |  | 3.14 |
