# Revestimento exterior de fachada ventilada, de réguas de madeira

- Propriedade do ficheiro: CYPE INGENIEROS, S.A.
- Formato: FIEBDC-3/2002
- Moeda: EUR
- Custos indirectos: 3.00 %
- IVA: 23.00 %

## F Fachadas, divisões e protecções

### FA Fachadas ventiladas

#### FAZ Revestimento exterior de réguas ou ripas de madeira

**FAZ010** m² Revestimento exterior de fachada ventilada, de réguas de madeira.
Revestimento exterior de fachada ventilada, de réguas de madeira maciça de pinho silvestre (Pinus sylvestris) procedente de Espanha, tratada em autoclave, de secção rectangular, com os bordos macho-fêmea, de 3000x80x22 mm, com classe de risco 3.1, segundo NP EN 335; colocação em posição horizontal com parafusos, sobre subestrutura suporte formada por ripa de 46x46 mm de secção, de madeira de pinheiro-bravo (Pinus pinaster), tratada em autoclave, com classe de risco 4, segundo NP EN 335, com uma separação de 600 mm, fixadas ao suporte de madeira com parafusos de aço ao carbono. Inclusive fita autocolante, de espuma de polietileno de células fechadas.
Critérios considerados na determinação do preço da unidade de obra: O preço não inclui o isolamento térmico.
Inclui: Limpeza e preparação da superfície suporte. Implantação das juntas de dilatação e panos de trabalho. Marcação das ripas sobre o paramento. Colocação e fixação das ripas. Preparação do revestimento. Aprumo, nivelamento e alinhamento do revestimento. Fixação das réguas às ripas. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt07mee203fA | m | Ripa de 46x46 mm de secção, de madeira de pinheiro-bravo (Pinus pinaster), tratada em autoclave, com classe de risco 4, segundo NP EN 335, acabamento escovado, com humidade inferior a 20%. (material) | 1.700 | 2.25 | 3.83 |
| mt15pdr070a | m | Fita autocolante, de espuma de polietileno de células fechadas, com adesivo acrílico sem dissolventes, de 3 mm de espessura e 50 mm de largura, intervalo de temperatura de trabalho de -30 a 80°C, para aplicar em interiores e exteriores, para a selagem dos orifícios realizados na pregagem de elementos de madeira, fornecida em rolos de 30 m de comprimento. (material) | 1.700 | 0.80 | 1.36 |
| mt07emr411ad | Ud | Parafuso de 5 mm de diâmetro e 80 mm de comprimento, de aço com carbono, para utilização exterior. (material) | 27.000 | 0.13 | 3.51 |
| mt22bar020ccb | m² | Réguas de madeira maciça de pinho silvestre (Pinus sylvestris) procedente de Espanha, tratada em autoclave, de secção rectangular, com os bordos macho-fêmea, de 3000x80x22 mm, com classe de risco 3.1, segundo NP EN 335; com o preço incrementado em 5% relativamente a peças especiais para a resolução de pontos singulares. Corte em oficina, para montagem em obra. (material) | 1.050 | 33.37 | 35.04 |
| mo011 | h | Oficial de 1ª montador. (mão de obra) | 0.788 | 23.31 | 18.37 |
| mo080 | h | Ajudante de montador. (mão de obra) | 0.788 | 22.13 | 17.44 |
| % | % | Custos directos complementares | 2 % | 79.55 | 1.59 |
|  |  | Custos directos |  |  | 81.14 |
