# Padieira de 19 cm de espessura

- Propriedade do ficheiro: CYPE INGENIEROS, S.A.
- Formato: FIEBDC-3/2002
- Moeda: EUR
- Custos indirectos: 3.00 %
- IVA: 23.00 %

## F Fachadas, divisões e protecções

### FC Padieiras, lintéis e caixas de estores

#### FCF De alvenaria de blocos cerâmicos

**FCF030** m Padieira de 19 cm de espessura, de alvenaria armada de blocos lintel de termoargila, 20x19x19 cm, para revestir, resistência à compressão 10 N/mm², assentes com argamassa de cimento confeccionado em obra, com 250 kg/m³ de cimento, cor cinzento, dosificação 1:6, fornecida em sacos; com reforço de betão de enchimento, C16/20 (X0(P); D12; S3; Cl 1,0), preparado em obra, betonagem com meios manuais, e aço A400 NR, quantidade 1,1 kg/m; escoramento através de 2 escoras metálicas telescópicas, amortizáveis em 150 utilizações e pranchas de madeira, amortizáveis em 10 utilizações.
Execução de padieira de 19 cm de espessura, de alvenaria armada de blocos lintel de termoargila, 20x19x19 cm, para revestir, resistência à compressão 10 N/mm², assentes com argamassa de cimento confeccionado em obra, com 250 kg/m³ de cimento, cor cinzento, dosificação 1:6, fornecida em sacos; com reforço de betão de enchimento, C16/20 (X0(P); D12; S3; Cl 1,0), preparado em obra, betonagem com meios manuais, e aço A400 NR, quantidade 1,1 kg/m. Inclusive p/p de marcação, nivelação e aprume, montagem e desmontagem de escoramento composto por 2 escoras metálicas telescópicas, amortizáveis em 150 utilizações e pranchas de madeira de pinho, amortizáveis em 10 utilizações, desperdícios e roturas, e limpeza.
Inclui: Limpeza e nivelação da superfície de apoio. Implantação e marcação dos eixos de apoio na abertura de passagem. Implantação e corte das pranchas. Instalação das escoras. Preparação da argamassa. Colocação dos blocos. Colocação das armaduras. Preparação do betão. Betonagem, vibração e cura do betão. Desmontagem e remoção das escoras.
Critério de medição de projecto: Comprimento medido segundo documentação gráfica de Projecto, incluindo as entregas nos apoios.
Critério de medição de obra: Medir-se-á o comprimento realmente executado segundo especificações de Projecto, incluindo as entregas nos apoios.

| Código | Un | Descrição | Rendimento | Preço | Importância |
|---|---|---|---|---|---|
| mt02btr031f | Ud | Bloco lintel de termoargila, 20x19x19 cm, para revestir, resistência à compressão 10 N/mm². (material) | 5.250 | 0.34 | 1.79 |
| mt07aco040e | kg | Aço em varões nervurados, A400 NR, fornecido em obra em varões sem elaborar, diâmetros vários. (material) | 1.100 | 0.60 | 0.66 |
| mt08var050 | kg | Arame galvanizado para atar, de 1,30 mm de diâmetro. (material) | 0.011 | 1.10 | 0.01 |
| mt01arg005a | t | Areia de pedreira, para argamassa preparada em obra. (material) | 0.001 | 18.00 | 0.02 |
| mt08aaa010a | m³ | Água. (material) | 0.004 | 1.50 | 0.01 |
| mt08cem011a | kg | Cimento Portland CEM II/B-L 32,5 R, cor cinzento, em sacos, segundo NP EN 197-1. (material) | 1.008 | 0.10 | 0.10 |
| mt08cem000k | kg | Cimento cinzento em sacos. (material) | 5.500 | 0.10 | 0.55 |
| mt08aaa010a | m³ | Água. | 0.002 | 1.50 | 0.00 |
| mt01arg000k | m³ | Areia crivada. (material) | 0.011 | 17.00 | 0.19 |
| mt01arg001kd | m³ | Agregado grosso homogeneizado de tamanho máximo 12 mm. (material) | 0.016 | 25.00 | 0.40 |
| mt50spa050m | m³ | Pranchão de madeira de pinho, dimensões 20x7,2 cm. (material) | 0.003 | 305.00 | 0.92 |
| mt50spa101 | kg | Pregos de aço. (material) | 0.050 | 1.30 | 0.07 |
| mt50spa081a | Ud | Escora metálica telescópica, até 3 m de altura. (material) | 0.013 | 13.37 | 0.17 |
| mq06hor010 | h | Betoneira. (equipamento) | 0.014 | 1.68 | 0.02 |
| op00ciz020 |  | Guilhotina para aço em varões nervurados. | 1.000 | 0.00 | 0.00 |
| mo021 | h | Oficial de 1ª construção em trabalhos auxiliares de pedreiro. (mão de obra) | 0.161 | 16.85 | 2.71 |
| mo114 | h | Operário não qualificado construção em trabalhos auxiliares de pedreiro. (mão de obra) | 0.201 | 15.82 | 3.18 |
| mo043 | h | Oficial de 1ª armador de ferro. (mão de obra) | 0.022 | 17.69 | 0.39 |
| mo090 | h | Ajudante de armador de ferro. (mão de obra) | 0.022 | 17.27 | 0.38 |
| % | % | Custos directos complementares | 2 % | 11.57 | 0.23 |
|  |  | Custos directos |  |  | 11.80 |
