# Caixilharia de alumínio

- Propriedade do ficheiro: CYPE INGENIEROS, S.A.
- Formato: FIEBDC-3/2002
- Moeda: EUR
- Custos indirectos: 3.00 %
- IVA: 23.00 %

## F Fachadas

### FC Caixilharia exterior

#### FCY Sistemas de alumínio

**FCY020** Ud Caixilharia de alumínio, lacado cor branca, para janela com dobradiças de abrir de abertura para o interior "STRUGAL", de 120x120 cm, sistema Strugal S46, "STRUGAL", formada por duas folhas, e com pré-aro. caixa de estore térmica incorporada (monoblock), formada por estore de lâminas enroláveis de alumínio perfilado, com enchimento de poliuretano, modelo Lama Perfilada 39 "STRUGAL", com accionamento manual através de fita e recolhedor; inclusive p/p de caixa mista, de PVC, com duas tampas de alumínio extrudido, modelo Compact SC 160M 2T "STRUGAL", acabamento de todo o sistema compacto em cor branca.
Fornecimento e montagem de caixilharia de alumínio, lacado cor branca, com 60 microns de espessura mínima de película seca, para janela com dobradiças de abrir de abertura para o interior "STRUGAL", de 120x120 cm, sistema Strugal S46, "STRUGAL", formada por duas folhas, e com pré-aro. O processo de lacado cumpre os requisitos estabelecidos no sistema de qualidade de Strugal 2 S.L. segundo a norma ISO 9001:2000 com certificação BUREAU VERITAS BVQi. Composta por perfis extrudidos formando aros e folhas. Acessórios, ferragens de pendurar e de abertura homologadas com a série fornecidas por STAC, juntas de envidraçado de EPDM de alta qualidade fornecidas por PERPOL, parafusos de aço inoxidável, elementos de estanquidade, acessórios e ferramentas homologadas. caixa de estore térmica incorporada (monoblock), formada por estore de lâminas enroláveis de alumínio perfilado, com enchimento de poliuretano, modelo Lama Perfilada 39 "STRUGAL", com accionamento manual através de fita e recolhedor; inclusive p/p de caixa mista, de PVC, com duas tampas de alumínio extrudido, modelo Compact SC 160M 2T "STRUGAL", acabamento de todo o sistema compacto em cor branca, equipado com todos os seus acessórios. Inclusive p/p de ganchos de fixação, isolamento perimetral de juntas por meio de um cordão de silicone neutro e ajuste final em obra. Elaborada em oficina, com classificação à permeabilidade ao ar classe 4, segundo EN 12207, classificação à estanquidade à água classe E750, segundo EN 12208 e classificação à resistência à carga do vento classe C4, segundo EN 12210. Totalmente montada e testada.
Inclui: Colocação da caixilharia. Ajuste final das folhas. Vedação de juntas perimetrais. Realização de ensaios.
Critério de medição de projecto: Número de unidades previstas, segundo documentação gráfica de Projecto.
Critério de medição de obra: Medir-se-á o número de unidades realmente executadas segundo especificações de Projecto.

| Código | Un | Descrição | Rendimento | Preço | Importância |
|---|---|---|---|---|---|
| mt25pft040f | m | Pré-aro de perfil de alumínio em bruto, para formação de emenda de 30 mm, sistema Strugal S46, "STRUGAL". (material) | 4.800 | 3.12 | 14.98 |
| mt25pft010kja | m | Perfil de alumínio lacado cor branca, para formação de aro de janela, sistema Strugal S46, "STRUGAL", inclusive junta central de estanquidade, com o certificado de qualidade BUREAU VERITAS BVQi que garante a espessura e a qualidade do processo de lacado. (material) | 4.800 | 9.25 | 44.40 |
| mt25pft015fa | m | Perfil de alumínio lacado cor branca, para formação de folha de janela, sistema Strugal S46, "STRUGAL", inclusive juntas de estanquidade da folha e junta exterior do envidraçado, com o certificado de qualidade BUREAU VERITAS BVQi que garante a espessura e a qualidade do processo de lacado. (material) | 6.920 | 11.55 | 79.93 |
| mt25pft020fa | m | Perfil de alumínio lacado cor branca, para formação de bite, sistema Strugal S46, "STRUGAL", inclusive junta cunha de envidraçado e parte proporcional de grampos, com o certificado de qualidade BUREAU VERITAS BVQi que garante a espessura e a qualidade do processo de lacado. (material) | 6.150 | 2.68 | 16.48 |
| mt25pft025fa | m | Perfil de alumínio lacado cor branca, para formação de inversora de folha dupla, sistema Strugal S46, "STRUGAL", inclusive junta central de estanquidade, com o certificado de qualidade BUREAU VERITAS BVQi que garante a espessura e a qualidade do processo de lacado. (material) | 1.080 | 9.77 | 10.55 |
| mt15sja100 | Ud | Cartucho de pasta de silicone neutro. (material) | 0.168 | 3.13 | 0.53 |
| mt25pfx200eb | Ud | Kit composto por esquadros, tampas de condensação e saída de água, e ferragens de janela de abrir de abertura para o interior de duas folhas. (material) | 1.000 | 18.75 | 18.75 |
| mt25pcs010aaa | m² | Estore de lâminas enroláveis de alumínio perfilado, com enchimento de poliuretano, modelo Lama Perfilada 39 "STRUGAL", com accionamento manual através de fita e recolhedor; inclusive p/p de caixa mista, de PVC, com duas tampas de alumínio extrudido, modelo Compact SC 160M 2T "STRUGAL", acabamento de todo o sistema compacto em cor branca. (material) | 1.584 | 82.32 | 130.39 |
| mt25pft170h | m | Guia de estore de alumínio lacado cor branca, "STRUGAL" com o certificado de qualidade BUREAU VERITAS BVQi que garante a espessura e a qualidade do processo de lacado. (material) | 2.400 | 14.18 | 34.03 |
| op00ato010 |  | Aparafusadora. | 1.000 | 0.00 | 0.00 |
| mo017 | h | Oficial de 1ª serralheiro. (mão de obra) | 5.151 | 17.12 | 88.19 |
| mo057 | h | Ajudante de serralheiro. (mão de obra) | 5.199 | 16.51 | 85.84 |
| % | % | Custos directos complementares | 2 % | 524.07 | 10.48 |
|  |  | Custos directos |  |  | 534.55 |
