# Corrimão de aço

- Propriedade do ficheiro: CYPE INGENIEROS, S.A.
- Formato: FIEBDC-3/2002
- Moeda: EUR
- Custos indirectos: 3.00 %
- IVA: 23.00 %

## F Fachadas, divisões e protecções

### FD Protecções e gradeamentos

#### FDD Guardas e corrimãos

**FDD130** m Corrimão de aço.
Corrimão recto metálico, formado por tubo oco de aço galvanizado, de 40 mm de diâmetro, com suportes metálicos fixados ao paramento através de ancoragem mecânica com buchas de nylon e parafusos de aço galvanizado. Inclusive marcação dos suportes, fixação dos suportes ao paramento e fixação do corrimão aos suportes. Elaborado em oficina e montado em obra. Totalmente terminado e preparado para pintar.
Inclui: Marcação dos suportes. Fixação dos suportes ao paramento. Fixação do corrimão aos suportes.
Critério de medição de projecto: Comprimento medido entre eixos, segundo documentação gráfica de Projecto.
Critério de medição de obra: Medir-se-á, a eixos, o comprimento realmente executado segundo especificações de Projecto.

| Código | Un | Descrição | Rendimento | Preço | Importância |
|---|---|---|---|---|---|
| mt26aaa033a | Ud | Ancoragem mecânica com bucha de nylon e parafuso de aço galvanizado, de cabeça escareada. (material) | 2.000 | 0.29 | 0.58 |
| mt26dpa020a | m | Corrimão recto metálico, formado por tubo oco de aço galvanizado, de 40 mm de diâmetro, com suportes e embelezadores do mesmo material para a sua fixação ao paramento. (material) | 1.000 | 21.40 | 21.40 |
| op00tal010 |  | Berbequim. | 1.000 | 0.00 | 0.00 |
| op00ato010 |  | Aparafusadora. | 1.000 | 0.00 | 0.00 |
| op00amo010 |  | Rebarbadora. | 1.000 | 0.00 | 0.00 |
| mo018 | h | Oficial de 1ª serralheiro. (mão de obra) | 0.200 | 24.96 | 4.99 |
| mo059 | h | Ajudante de serralheiro. (mão de obra) | 0.200 | 24.11 | 4.82 |
| % | % | Custos directos complementares | 2 % | 31.79 | 0.64 |
|  |  | Custos directos |  |  | 32.43 |
