# Guarda de alumínio lacado cor de 90 cm de altura

- Propriedade do ficheiro: CYPE INGENIEROS, S.A.
- Formato: FIEBDC-3/2002
- Moeda: EUR
- Custos indirectos: 3.00 %
- IVA: 23.00 %

## F Fachadas, divisões e protecções

### FD Protecções e gradeamentos

#### FDD Guardas e corrimãos

**FDD150** m Guarda de alumínio lacado cor de 90 cm de altura, com caixilho duplo e entre-pano de vidro de segurança (laminado) de 3+3 mm, para abertura poligonal de laje, fixa através de aparafusamento em parede de alvenaria.
Fornecimento e colocação de guarda de alumínio lacado cor de 90 cm de altura, com caixilho duplo, composto de corrimão fixo a caixilho formado por remate de guarda superior e inferior com bites roscados para fixação de entre-pano de vidro laminado de segurança de 3+3 mm; montantes verticais dispostos cada 120 cm, para abertura poligonal de laje. Inclusive p/p de elemento de agarre, fixação através de aparafusamento em parede de alvenaria com buchas e parafusos de aço. Elaborada em oficina e montada em obra.
Inclui: Marcação dos pontos de fixação. Aprumo e nivelamento. Fixação através de aparafusamento em alvenaria. Tratamento das ligações entre tramos.
Critério de medição de projecto: Comprimento medido entre eixos em verdadeira magnitude, segundo documentação gráfica de Projecto.
Critério de medição de obra: Medir-se-á, em verdadeira magnitude, a eixos, o comprimento realmente executado segundo especificações de Projecto.

| Código | Un | Descrição | Rendimento | Preço | Importância |
|---|---|---|---|---|---|
| mt26aaa031 | Ud | Repercussão, por m de guarda, de elementos de fixação sobre parede de alvenaria: buchas de nylon e parafusos de aço. (material) | 1.000 | 2.04 | 2.04 |
| mt25dbe040P | m | Guarda de alumínio lacado cor de 90 cm de altura, com caixilho duplo composto de corrimão fixo a caixilho formado por remate de guarda superior e inferior com bites roscados para fixação de entre-pano de vidro laminado de segurança de 3+3 mm; montantes verticais dispostos cada 120 cm, para abertura poligonal de laje. (material) | 1.000 | 67.20 | 67.20 |
| op00tal010 |  | Berbequim. | 1.000 | 0.00 | 0.00 |
| op00ato010 |  | Aparafusadora. | 1.000 | 0.00 | 0.00 |
| op00amo010 |  | Rebarbadora. | 1.000 | 0.00 | 0.00 |
| mo017 | h | Oficial de 1ª serralheiro. (mão de obra) | 1.313 | 17.12 | 22.48 |
| mo057 | h | Ajudante de serralheiro. (mão de obra) | 1.313 | 16.51 | 21.68 |
| mo054 | h | Oficial de 1ª vidraceiro. (mão de obra) | 0.303 | 18.20 | 5.51 |
| mo108 | h | Ajudante de vidraceiro. (mão de obra) | 0.303 | 17.76 | 5.38 |
| % | % | Custos directos complementares | 2 % | 124.29 | 2.49 |
|  |  | Custos directos |  |  | 126.78 |
