# Persiana de lâminas fixas pré-fabricada de betão de 20x40 cm, de cor cinzenta

- Propriedade do ficheiro: CYPE INGENIEROS, S.A.
- Formato: FIEBDC-3/2002
- Moeda: EUR
- Custos indirectos: 3.00 %
- IVA: 23.00 %

## F Fachadas

### FD Protecções e gradeamentos exteriores

#### FDP Persianas e estores

**FDP020** Ud Persiana de lâminas fixas pré-fabricada de betão de 20x40 cm, de cor cinzenta.
Fornecimento e montagem de persiana de lâminas fixas pré-fabricada de betão de 20x40 cm, de cor cinzenta, assente com argamassa de cimento M-5. Totalmente montada.
Inclui: Marcação da peça no vão. Colocação e aprumo. Correcção de falhas de juntas e limpeza.
Critério de medição de projecto: Número de unidades previstas, segundo documentação gráfica de Projecto.
Critério de medição de obra: Medir-se-á o número de unidades realmente executadas segundo especificações de Projecto.

| Código | Un | Descrição | Rendimento | Preço | Importância |
|---|---|---|---|---|---|
| mt09mor010c | m³ | Argamassa de cimento CEM II/B-L 32,5 N tipo M-5, confeccionada em obra com 230 kg/m³ de cimento e uma proporção em volume 1/6. (material) | 0.003 | 115.30 | 0.35 |
| mt20thp010a | Ud | Persiana de lâminas fixas pré-fabricadas de betão, 20x40 cm, de cor cinzenta. (material) | 1.000 | 11.84 | 11.84 |
| mo019 | h | Oficial de 1ª construção. (mão de obra) | 0.403 | 16.85 | 6.79 |
| mo111 | h | Operário não qualificado construção. (mão de obra) | 0.201 | 15.82 | 3.18 |
| % | % | Custos directos complementares | 2 % | 22.16 | 0.44 |
|  |  | Custos directos |  |  | 22.60 |
