# Revestimento interior directo sobre parede exterior

- Propriedade do ficheiro: CYPE INGENIEROS, S.A.
- Formato: FIEBDC-3/2002
- Moeda: EUR
- Custos indirectos: 3.00 %
- IVA: 23.00 %

## F Fachadas

### FF Alvenarias e revestimentos interiores

#### FFW Sistemas de revestimentos interiores de placas

**FFW010** m² Revestimento interior directo sobre parede exterior, W 622 "KNAUF" realizada com placa de gesso laminado - 15 Standard (A) , ancorada ao paramento vertical através perfis tipo Omega; 30 mm de espessura total, separação entre mestras 600 mm.
Fornecimento e montagem de revestimento interior directo sobre parede exterior, W 622 "KNAUF", de 30 mm de espessura total, composta por placa de gesso laminado tipo Standard (A) de 15 mm de espessura, aparafusada directamente a perfis tipo Omega de aço galvanizado de 90x50 e 0,55 mm de espessura, previamente ancorada à parede exterior cada 600 mm, com parafusos de aço. Incluindo p/p de marcação e traçado em lajes e paramentos da localização dos perfis, zonas de passagem e aberturas; colocação, ancoragem ao paramento suporte e nivelamento dos perfis auxiliares; corte e fixação das placas através de parafusos; tratamento de vãos e aberturas; execução de cantos; tratamento de juntas através de pasta e fita de juntas; colocação das caixas de mecanismos eléctricos e de passagem de instalações, com a prévia marcação da sua localização nas placas e perfuração das mesmas, e limpeza final. Totalmente finalizado e pronto para aplicar primário, pintar ou revestir (sem incluir neste preço o isolamento a colocar entre o painel e o paramento).
Inclui: Implantação e traçado na laje inferior e na superior dos perfis. Implantação sobre o paramento das mestras. Colocação e ancoragem ao paramento suporte dos perfis auxiliares. Colocação das placas através de fixações mecânicas. Implantação das caixas de mecanismos eléctricos e de passagem de instalações, e perfuração posterior das placas. Tratamento das juntas entre placas. Colocação das caixas de mecanismos eléctricos e de passagem de instalações.
Critério de medição de projecto: Superfície medida segundo documentação gráfica de Projecto, sem duplicar esquinas nem encontros, descontando as aberturas de superfície maior de 8 m² e a metade das aberturas para as de superfície entre 5 e 8 m².
Critério de medição de obra: Medir-se-á a superfície realmente executada segundo especificações de Projecto, sem duplicar esquinas nem encontros, descontando as aberturas de superfície maior de 8 m² e a metade das aberturas para as de superfície entre 5 e 8 m².

| Código | Un | Descrição | Rendimento | Preço | Importância |
|---|---|---|---|---|---|
| mt12pik015 | kg | Pasta de aderência Perlfix "KNAUF", segundo EN 14496. (material) | 0.100 | 0.62 | 0.06 |
| mt12pfk011d | m | Mestra Omega "KNAUF" 90x15x50 mm, de chapa de aço galvanizado. (material) | 2.000 | 2.02 | 4.04 |
| mt12ppk010b | m² | Placa de gesso laminado A / EN 520 - 1200 / comprimento / 15 / bordo afinado, Standard "KNAUF". (material) | 1.050 | 5.58 | 5.86 |
| mt12ptk010cd | Ud | Parafuso auto-perfurante TN "KNAUF" 3,5x25. (material) | 14.000 | 0.01 | 0.14 |
| mt12pik010b | kg | Pasta de juntas Jointfiller F-1 GLS "KNAUF", segundo EN 13963. (material) | 0.300 | 1.45 | 0.44 |
| mt12pck010a | m | Fita de juntas "KNAUF" de 50 mm de largura. (material) | 1.600 | 0.04 | 0.06 |
| op00fre010 |  | Fresadora. | 1.000 | 0.00 | 0.00 |
| op00ato010 |  | Aparafusadora. | 1.000 | 0.00 | 0.00 |
| mo052 | h | Oficial de 1ª montador de pré-fabricados interiores. (mão de obra) | 0.316 | 17.41 | 5.50 |
| mo098 | h | Ajudante de montador de pré-fabricados interiores. (mão de obra) | 0.107 | 16.45 | 1.76 |
| % | % | Custos directos complementares | 2 % | 17.86 | 0.36 |
|  |  | Custos directos |  |  | 18.22 |
