# Revestimento interior directo sobre parede exterior

- Propriedade do ficheiro: CYPE INGENIEROS, S.A.
- Formato: FIEBDC-3/2002
- Moeda: EUR
- Custos indirectos: 3.00 %
- IVA: 23.00 %

## F Fachadas

### FF Alvenarias e revestimentos interiores

#### FFW Sistemas de revestimentos interiores de placas

**FFW012** m² Revestimento interior directo sobre parede exterior, W 631 "KNAUF" realizada com placa de gesso laminado - 10+30 Polyplac (XPE) , assente com massa de aderência sobre o paramento vertical; 55 mm de espessura total.
Fornecimento e montagem de revestimento interior directo sobre parede exterior, W 631 "KNAUF", de 55 mm de espessura total, composta por placa de gesso laminado tipo Polyplac (XPE) de 10+30 mm de espessura, assente directamente sobre a parede exterior com massa de aderência Perlfix. Incluindo p/p de implantação da linha de paramento acabado, das zonas de vãos e aberturas; colocação sucessiva, para cada placa, dos pontos de pasta de agarre no paramento suporte; corte das placas, colocação de calços na zona inferior e colocação individual das placas através de pressão sobre os pontos; formação de juntas de dilatação; tratamento de vãos e aberturas; execução de cantos; tratamento de juntas através de pasta e fita de juntas; colocação das caixas de mecanismos eléctricos e de passagem de instalações, com a prévia marcação da sua localização nas placas e perfuração das mesmas, e limpeza final. Totalmente finalizado e pronto para aplicar primário, pintar ou revestir.
Inclui: Marcação e traçado na laje inferior e na superior da linha de paramento acabado. Colocação sucessiva no paramento dos pontos de pasta de aderência correspondentes a cada uma das placas. Colocação sucessiva e independente de cada uma das placas através de nivelamento. Implantação das caixas de mecanismos eléctricos e de passagem de instalações, e perfuração posterior das placas. Tratamento das juntas entre placas. Colocação das caixas de mecanismos eléctricos e de passagem de instalações.
Critério de medição de projecto: Superfície medida segundo documentação gráfica de Projecto, sem duplicar esquinas nem encontros, descontando as aberturas de superfície maior de 8 m² e a metade das aberturas para as de superfície entre 5 e 8 m².
Critério de medição de obra: Medir-se-á a superfície realmente executada segundo especificações de Projecto, sem duplicar esquinas nem encontros, descontando as aberturas de superfície maior de 8 m² e a metade das aberturas para as de superfície entre 5 e 8 m².

| Código | Un | Descrição | Rendimento | Preço | Importância |
|---|---|---|---|---|---|
| mt12pik015 | kg | Pasta de aderência Perlfix "KNAUF", segundo EN 14496. (material) | 3.500 | 0.62 | 2.17 |
| mt12ppk012b | m² | Placa transformada Polyplac (XPE) 10+30 mm "KNAUF" formada por uma placa de gesso laminado 10x1200x2600, BA, EN 13950 que tem colada uma lâmina de poliestireno expandido de 15 kg/m³ de densidade. (material) | 1.050 | 10.69 | 11.22 |
| mt12pik010b | kg | Pasta de juntas Jointfiller F-1 GLS "KNAUF", segundo EN 13963. (material) | 0.300 | 1.45 | 0.44 |
| mt12pck010a | m | Fita de juntas "KNAUF" de 50 mm de largura. (material) | 1.600 | 0.04 | 0.06 |
| op00fre010 |  | Fresadora. | 1.000 | 0.00 | 0.00 |
| mo052 | h | Oficial de 1ª montador de pré-fabricados interiores. (mão de obra) | 0.283 | 17.41 | 4.93 |
| mo098 | h | Ajudante de montador de pré-fabricados interiores. (mão de obra) | 0.101 | 16.45 | 1.66 |
| % | % | Custos directos complementares | 2 % | 20.48 | 0.41 |
|  |  | Custos directos |  |  | 20.89 |
