# Padieira de betão polímero, de 10x5 cm

- Propriedade do ficheiro: CYPE INGENIEROS, S.A.
- Formato: FIEBDC-3/2002
- Moeda: EUR
- Custos indirectos: 3.00 %
- IVA: 23.00 %

## F Fachadas

### FR Remates exteriores

#### FRD Padieiras

**FRD010** m Padieira de betão polímero, de 10x5 cm.
Fornecimento e colocação de padieira de betão polímero, de 10x5 cm, com pingadeira e ancoragem metálica de aço galvanizado, encastrada nas ombreiras, assente com uma camada de argamassa de cimento hidrófugo M-15 com uma espessura de 15 mm, sobre a que se introduzem as ancoragens metálicas, prevendo uma junta de 5 mm entre peças. Inclusive vedação entre peças e uniões com as paredes e caixilharias com massa de poliuretano de grande flexibilidade.
Inclui: Marcação das peças no vão. Colocação de réguas e prumadas fixas ao muro. Colocação, aprume, nivelação e alinhamento. Vedação de juntas e limpeza da padieira.
Critério de medição de projecto: Largura da abertura, medida segundo documentação gráfica de Projecto, incrementada em 5 cm para cada lado.
Critério de medição de obra: Medir-se-á, com a largura da abertura, o comprimento realmente executado segundo especificações de Projecto, incluindo as entregas nos apoios.

| Código | Un | Descrição | Rendimento | Preço | Importância |
|---|---|---|---|---|---|
| mt09moe010c | m³ | Argamassa de cimento CEM II/B-L 32,5 N, hidrófuga, tipo M-15, confeccionada em obra com 400 kg/m³ de cimento e uma proporção em volume 1/3. (material) | 0.002 | 158.50 | 0.32 |
| mt20dho010a | m | Padieira de betão polímero, de 10x5 cm, com pingadeira e ancoragem metálica de aço galvanizado. (material) | 1.050 | 23.40 | 24.57 |
| op00amo010 |  | Rebarbadora. | 1.000 | 0.00 | 0.00 |
| mo019 | h | Oficial de 1ª construção. (mão de obra) | 0.212 | 16.85 | 3.57 |
| mo111 | h | Operário não qualificado construção. (mão de obra) | 0.212 | 15.82 | 3.35 |
| % | % | Custos directos complementares | 2 % | 31.81 | 0.64 |
|  |  | Custos directos |  |  | 32.45 |
