# Remates inferiores de mármore Rosa Aurora, até 110 cm de comprimento, até 20 cm de largura e 2 cm de espessura

- Propriedade do ficheiro: CYPE INGENIEROS, S.A.
- Formato: FIEBDC-3/2002
- Moeda: EUR
- Custos indirectos: 3.00 %
- IVA: 23.00 %

## F Fachadas

### FR Remates exteriores

#### FRV Parapeitos

**FRV010** m Remates inferiores de mármore Rosa Aurora, até 110 cm de comprimento, até 20 cm de largura e 2 cm de espessura.
Execução de remates inferiores de mármore Rosa Aurora, até 110 cm de comprimento, até 20 cm de largura e 2 cm de espessura, com pingadeira, face e bordo recto polidos, com pendente e encastrado nas ombreiras, cobrindo a parte inferior de janelas, as saliências dos paramentos e as cornijas de fachada, assente com argamassa de cimento hidrófugo M-10. Incluindo p/p de preparação e regularização do suporte com argamassa de cimento hidrófugo M-10, enchimento de juntas entre peças e uniões com a fachada com argamassa de juntas especial para revestimentos de pedra natural.
Inclui: Marcação das peças no vão. Preparação e regularização do suporte. Colocação, aprumo, nivelamento e alinhamento. Enchimento das juntas e limpeza do parapeito.
Critério de medição de projecto: Largura da abertura, medida segundo documentação gráfica de Projecto, incrementada em 5 cm para cada lado.
Critério de medição de obra: Medir-se-á o comprimento realmente executado segundo especificações de Projecto, incluindo os encastramentos nas ombreiras.

| Código | Un | Descrição | Rendimento | Preço | Importância |
|---|---|---|---|---|---|
| mt09moe010b | m³ | Argamassa de cimento CEM II/B-L 32,5 N, hidrófuga, tipo M-10, confeccionada em obra com 320 kg/m³ de cimento e uma proporção em volume 1/4. (material) | 0.005 | 143.10 | 0.72 |
| mt20vmn010pa | m | Remates inferiores de mármore Rosa Aurora, até 110 cm de comprimento, até 20 cm de largura e 2 cm de espessura, com pingadeira, face e bordo recto polidos, segundo NP EN 771-6. (material) | 1.050 | 24.90 | 26.15 |
| mt09lec010b | m³ | Leitada de cimento branco BL 22,5 X. (material) | 0.001 | 157.00 | 0.16 |
| mt09mcr220 | kg | Argamassa de enchimento de juntas para revestimentos, interiores ou exteriores, de pedra natural, polida ou para polir, composta de cimento, inertes à base de pó de mármore, pigmentos resistentes aos álcalis e aditivos especiais. (material) | 0.015 | 1.80 | 0.03 |
| op00sie030 |  | Serra de disco de diamante, para mesa de trabalho, de corte húmido. | 1.000 | 0.00 | 0.00 |
| mo019 | h | Oficial de 1ª construção. (mão de obra) | 0.222 | 16.85 | 3.74 |
| mo111 | h | Operário não qualificado construção. (mão de obra) | 0.222 | 15.82 | 3.51 |
| % | % | Custos directos complementares | 2 % | 34.31 | 0.69 |
|  |  | Custos directos |  |  | 35.00 |
