# Envidraçado interior deslizante, sem perfis verticais

- Propriedade do ficheiro: CYPE INGENIEROS, S.A.
- Formato: FIEBDC-3/2002
- Moeda: EUR
- Custos indirectos: 3.00 %
- IVA: 23.00 %

## F Fachadas, divisões e protecções

### FU Envidraçados

#### FUD Envidraçados interiores

**FUD010** Ud Envidraçado interior deslizante, sem perfis verticais.
Envidraçado interior, sistema deslizante, modelo 1 painel fixo + 2 painéis deslizantes sem perfis verticais, de 3 m de largura e 2,5 m de altura total, formado por perfis superiores anodizado cor prata mate, de alumínio, um painel fixo com guia inferior e dois painéis deslizantes com kit de acessórios para a guia inferior, com vidro incolor temperado de segurança, de 10 mm de espessura, com os bordos polidos. Inclusive juntas, parafusos de aço inoxidável, argola puxador, kit de paragem suave e pinças de suporte das folhas.
Inclui: Marcação. Montagem do perfil superior. Montagem do perfil inferior. Montagem das folhas de vidro. Montagem dos complementos.
Critério de medição de projecto: Número de unidades previstas, segundo documentação gráfica de Projecto.
Critério de medição de obra: Medir-se-á o número de unidades realmente executadas segundo especificações de Projecto.

| Código | Un | Descrição | Rendimento | Preço | Importância |
|---|---|---|---|---|---|
| mt21csy040aaa | m² | Envidraçado interior, 1 painel fixo + 2 painéis deslizantes, sem perfis verticais, formado por perfis superiores anodizado cor prata mate, de alumínio, um painel fixo com guia inferior e dois painéis deslizantes com kit de acessórios para a guia inferior, com vidro incolor temperado de segurança, de 10 mm de espessura, com os bordos polidos. Inclusive juntas, parafusos de aço inoxidável e pinças de suporte de folhas. (material) | 7.500 | 277.09 | 2078.18 |
| mt21csy045w | Ud | Puxador para folha móvel, de latão, acabamento alumínio mate, para envidraçado interior sem perfis verticais. (material) | 1.000 | 18.86 | 18.86 |
| mt21csy045a | Ud | Kit de paragem suave com amortecimento hidráulico, de ABS e aço, para envidraçado interior sem perfis verticais. (material) | 1.000 | 131.46 | 131.46 |
| op00ato010 |  | Aparafusadora. | 1.000 | 0.00 | 0.00 |
| mo011 | h | Oficial de 1ª montador. (mão de obra) | 4.280 | 23.31 | 99.77 |
| mo080 | h | Ajudante de montador. (mão de obra) | 4.280 | 22.13 | 94.72 |
| % | % | Custos directos complementares | 2 % | 2422.99 | 48.46 |
|  |  | Custos directos |  |  | 2471.45 |
