# Vidro laminado de segurança 3+3 mm, polivinil butiral incolor

- Propriedade do ficheiro: CYPE INGENIEROS, S.A.
- Formato: FIEBDC-3/2002
- Moeda: EUR
- Custos indirectos: 3.00 %
- IVA: 23.00 %

## F Fachadas

### FV Vidros

#### FVS Especiais: segurança

**FVS010** m² Vidro laminado de segurança 3+3 mm, polivinil butiral incolor.
Envidraçado com vidro de segurança 3+3 mm composto por dois vidros de 3 mm de espessura unidos por uma tela de polivinil butiral incolor fixado sobre caixilharia com cunhagem através de calços de apoio perimetrais e laterais, vedação a frio com silicone sintético incolor (não acrílico), compatível com o material suporte. Inclusive cortes do vidro, colocação de bites e sinalização das folhas.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21ves010a | m² | Vidro laminado de segurança composto por dois vidros de 3 mm de espessura unidos com uma tela de polivinil butiral incolor, segundo NP EN ISO 12543-2 e EN 14449. (material) | 1.006 | 22.17 | 22.30 |
| mt21vva015 | Ud | Cartucho de silicone sintético incolor de 310 ml (rendimento aproximado de 12 m por cartucho). (material) | 0.290 | 2.42 | 0.70 |
| mt21vva021 | Ud | Material auxiliar para a colocação de vidros. (material) | 1.000 | 1.26 | 1.26 |
| mo054 | h | Oficial de 1ª vidraceiro. (mão de obra) | 0.352 | 18.20 | 6.41 |
| mo108 | h | Ajudante de vidraceiro. (mão de obra) | 0.352 | 17.76 | 6.25 |
| % | % | Custos directos complementares | 2 % | 36.92 | 0.74 |
|  |  | Custos directos |  |  | 37.66 |
