# Antena exterior UHF para captação de sinais de televisão analógica

- Propriedade do ficheiro: CYPE INGENIEROS, S.A.
- Formato: FIEBDC-3/2002
- Moeda: EUR
- Custos indirectos: 3.00 %
- IVA: 23.00 %

## I Instalações

### IA Audiovisuais

#### IAA Rede de cabos coaxiais

**IAA034** Ud Antena exterior UHF para captação de sinais de televisão analógica, televisão digital terrestre (TDT) e televisão de alta definição (HDTV) procedentes de emissões terrestres, canais do 21 ao 48, de 13 elementos, 13 dB de ganho, 25 dB de relação D/A. Inclusive ancoragens e quantos acessórios sejam necessários para a sua correcta instalação.
Antena exterior UHF para captação de sinais de televisão analógica, televisão digital terrestre (TDT) e televisão de alta definição (HDTV) procedentes de emissões terrestres, canais do 21 ao 48, de 13 elementos, 13 dB de ganho, 25 dB de relação D/A. Inclusive ancoragens e quantos acessórios sejam necessários para a sua correcta instalação.
Inclui: Marcação.
Critério de medição de projecto: Número de unidades previstas, segundo documentação gráfica de Projecto.
Critério de medição de obra: Medir-se-á o número de unidades realmente executadas segundo especificações de Projecto.

| Código | Un | Descrição | Rendimento | Preço | Importância |
|---|---|---|---|---|---|
| mt40etv030a | Ud | Antena exterior UHF para captação de sinais de televisão analógica, televisão digital terrestre (TDT) e televisão de alta definição (HDTV) procedentes de emissões terrestres, canais do 21 ao 48, de 13 elementos, 13 dB de ganho, 25 dB de relação D/A. (material) | 1.000 | 29.96 | 29.96 |
| mo001 | h | Oficial de 1ª instalador de telecomunicações. (mão de obra) | 0.500 | 19.03 | 9.52 |
| mo056 | h | Ajudante de instalador de telecomunicações. (mão de obra) | 0.500 | 21.54 | 10.77 |
| % | % | Custos directos complementares | 2 % | 50.25 | 1.01 |
|  |  | Custos directos |  |  | 51.26 |
