# Interface de integração com BMS

- Propriedade do ficheiro: CYPE INGENIEROS, S.A.
- Formato: FIEBDC-3/2002
- Moeda: EUR
- Custos indirectos: 3.00 %
- IVA: 23.00 %

## I Instalações

### IB Sistemas de climatização

#### IBP Sistema VRF (Toshiba)

**IBP530** Ud Interface de integração com BMS, com protocolo de comunicação BACnet, para controlo e integração de sistema VRF no sistema de gestão do edifício, para 64 unidades interiores de ar condicionado ligadas a uma rede TCC-Link, modelo BMS-IFBN640TLE "TOSHIBA".
Fornecimento e instalação de interface de integração com BMS, com protocolo de comunicação BACnet, para controlo e integração de sistema VRF no sistema de gestão do edifício, para 64 unidades interiores de ar condicionado ligadas a uma rede TCC-Link, modelo BMS-IFBN640TLE "TOSHIBA", com possibilidade de montagem em carril DIN, compatível com o standard BACnet ANSI/ASHRAE 135-2008 (revisão 10) e com certificação BTL. Totalmente montado, ligado e testado.
Inclui: Marcação. Colocação e fixação dos elementos. Ligação.
Critério de medição de projecto: Número de unidades previstas, segundo documentação gráfica de Projecto.
Critério de medição de obra: Medir-se-á o número de unidades realmente executadas segundo especificações de Projecto.

| Código | Un | Descrição | Rendimento | Preço | Importância |
|---|---|---|---|---|---|
| mt42tsb715a | Ud | Interface de integração com BMS, com protocolo de comunicação BACnet, para controlo e integração de sistema VRF no sistema de gestão do edifício, para 64 unidades interiores de ar condicionado ligadas a uma rede TCC-Link, modelo BMS-IFBN640TLE "TOSHIBA", com possibilidade de montagem em carril DIN, compatível com o standard BACnet ANSI/ASHRAE 135-2008 (revisão 10) e com certificação BTL. (material) | 1.000 | 1600.00 | 1600.00 |
| mo005 | h | Oficial de 1ª instalador de ar condicionado. (mão de obra) | 1.002 | 17.41 | 17.44 |
| mo104 | h | Ajudante de instalador de ar condicionado. (mão de obra) | 1.002 | 16.42 | 16.45 |
| % | % | Custos directos complementares | 2 % | 1633.89 | 32.68 |
|  |  | Custos directos |  |  | 1666.57 |
