# Colector solar térmico completo

- Propriedade do ficheiro: CYPE INGENIEROS, S.A.
- Formato: FIEBDC-3/2002
- Moeda: EUR
- Custos indirectos: 3.00 %
- IVA: 23.00 %

## I Instalações

### IC Aquecimento, climatização e A.Q.S.

#### ICB Captação solar

**ICB005** Ud Colector solar térmico completo, dividido, para instalação individual, modelo Top F1/200/FKT-2 "JUNKERS", formado por um painel FKT-2 S, de 1345x2070x90 mm, superfície útil 2,426 m², rendimento óptico 0,794, coeficiente de perdas primário 3,863 W/m²K e coeficiente de perdas secundário 0,013 W/m²K², segundo NP EN 12975-2, estrutura de suporte sobre cobertura plana e depósito de uma serpentina S 200 ZB-Solar de 192 litros.
Fornecimento e instalação de colector solar térmico completo, dividido, para instalação individual, modelo Top F1/200/FKT-2 "JUNKERS", composto por: um painel FKT-2 S, de 1345x2070x90 mm, superfície útil 2,426 m², rendimento óptico 0,794, coeficiente de perdas primário 3,863 W/m²K e coeficiente de perdas secundário 0,013 W/m²K², segundo NP EN 12975-2, composto de: caixa de fibra de vidro com chapa posterior de aço galvanizado e esquinas de plástico, cobertura protectora de vidro, absorvedor de cobre e alumínio com tratamento selectivo (PVD), isolamento térmico de lã mineral de 55 mm de espessura, circuito hidráulico de dupla serpentina, uniões mediante mangas flexíveis com abraçadeiras de ajuste rápido, estrutura de suporte de alumínio sobre cobertura plana, kit de tubagens e acessórios de ligação de aço inoxidável, depósito de aço vitrificado, de uma serpentina S 200 ZB-Solar de 192 litros, controlador solar por diferencial de temperatura, vaso de expansão de 25 litros com suporte e ligações, válvula de segurança e purgador automático, inclusive liquido de enchimento para colector solar térmico. Totalmente montado, ligado e testado.
Inclui: Marcação do conjunto. Colocação da estrutura suporte. Colocação e fixação dos painéis sobre a estrutura suporte. Colocação do sistema de acumulação solar. Ligação com a rede de abastecimento de água. Enchimento do circuito.
Critério de medição de projecto: Número de unidades previstas, segundo documentação gráfica de Projecto.
Critério de medição de obra: Medir-se-á o número de unidades realmente executadas segundo especificações de Projecto.

| Código | Un | Descrição | Rendimento | Preço | Importância |
|---|---|---|---|---|---|
| mt38csj200aaa | Ud | Colector solar térmico completo, dividido, para instalação individual, modelo Top F1/200/FKT-2 "JUNKERS", composto por: um painel FKT-2 S, de 1345x2070x90 mm, superfície útil 2,426 m², rendimento óptico 0,794, coeficiente de perdas primário 3,863 W/m²K e coeficiente de perdas secundário 0,013 W/m²K², segundo NP EN 12975-2, composto de: caixa de fibra de vidro com chapa posterior de aço galvanizado e esquinas de plástico, cobertura protectora de vidro, absorvedor de cobre e alumínio com tratamento selectivo (PVD), isolamento térmico de lã mineral de 55 mm de espessura, circuito hidráulico de dupla serpentina, uniões mediante mangas flexíveis com abraçadeiras de ajuste rápido, estrutura de suporte de alumínio sobre cobertura plana, kit de tubagens e acessórios de ligação de aço inoxidável, depósito de aço vitrificado, de uma serpentina S 200 ZB-Solar de 192 litros, controlador solar por diferencial de temperatura, vaso de expansão de 25 litros com suporte e ligações, válvula de segurança e purgador automático. (material) | 1.000 | 2555.00 | 2555.00 |
| mt38csj050 | Ud | Bidão de 10 l de solução água-glicol para enchimento de colector solar térmico, para uma temperatura de trabalho de -28°C a +200°C, "JUNKERS". (material) | 1.000 | 40.00 | 40.00 |
| mo009 | h | Oficial de 1ª instalador de colectores solares. (mão de obra) | 3.000 | 17.41 | 52.23 |
| mo108 | h | Ajudante de instalador de colectores solares. (mão de obra) | 3.000 | 16.42 | 49.26 |
| % | % | Custos directos complementares | 2 % | 2696.49 | 53.93 |
|  |  | Custos directos |  |  | 2750.42 |
