# Centralita para grupo de impulsão para colector

- Propriedade do ficheiro: CYPE INGENIEROS, S.A.
- Formato: FIEBDC-3/2002
- Moeda: EUR
- Custos indirectos: 3.00 %
- IVA: 23.00 %

## I Instalações

### IC Aquecimento, arrefecimento, climatização e A.Q.S.

#### ICE Emissores a água para aquecimento e arrefecimento

**ICE162** Ud Centralita para grupo de impulsão para colector.
Sistema para controlo da temperatura da água de impulsão por accionamento da válvula motorizada de 3 vias, controlo da caldeira, da produção de A.Q.S. e da bomba de circulação e programação semanal com 9 horários pré-configurados e 4 horários de livre programação, em instalações de aquecimento, formado por central de controlo, sonda de temperatura de impulsão e sonda de temperatura exterior. Totalmente montada, ligada e testada.
Inclui: Colocação, fixação e ligação eléctrica e de comunicação com todos os elementos que o exigem na instalação.
Critério de medição de projecto: Número de unidades previstas, segundo documentação gráfica de Projecto.
Critério de medição de obra: Medir-se-á o número de unidades realmente executadas segundo especificações de Projecto.

| Código | Un | Descrição | Rendimento | Preço | Importância |
|---|---|---|---|---|---|
| mt38esu058a | Ud | Sistema para controlo da temperatura da água de impulsão por accionamento da válvula motorizada de 3 vias, controlo da caldeira, da produção de A.Q.S. e da bomba de circulação e programação semanal com 9 horários pré-configurados e 4 horários de livre programação, em instalações de aquecimento, formado por central de controlo, sonda de temperatura de impulsão e sonda de temperatura exterior. (material) | 1.000 | 372.03 | 372.03 |
| mo004 | h | Oficial de 1ª instalador de aquecimento. (mão de obra) | 0.200 | 23.31 | 4.66 |
| mo103 | h | Ajudante de instalador de aquecimento. (mão de obra) | 0.200 | 22.09 | 4.42 |
| % | % | Custos directos complementares | 2 % | 381.11 | 7.62 |
|  |  | Custos directos |  |  | 388.73 |
