# Caldeira de pé, de condensação

- Propriedade do ficheiro: CYPE INGENIEROS, S.A.
- Formato: FIEBDC-3/2002
- Moeda: EUR
- Custos indirectos: 3.00 %
- Despesas gerais: 13.00 %
- Lucro: 6.00 %
- IVA: 16.00 %

## I Instalações

### IC Aquecimento, climatização e A.Q.S.

#### ICG Caldeiras a gás

**ICG230** Ud Caldeira de pé, de condensação, de baixa temperatura, com baixo nível de emissões de NOx (classe 5), com câmara de combustão estanque e queimador de pré-mistura, modulante de gás natural, butano e propano, para aquecimento e A.Q.S. acumulada, potência útil de aquecimento (50/30°C) de 6,2 a 23,2 kW, potência útil de A.Q.S. 21,5 kW, produção contínua de A.Q.S. a 45°C 8,7 l/min, modelo Aquanta "REMEHA".
Fornecimento e instalação de caldeira de pé, de condensação, de baixa temperatura, com baixo nível de emissões de NOx (classe 5), com câmara de combustão estanque e queimador de pré-mistura, modulante de gás natural, butano e propano, para aquecimento e A.Q.S. acumulada, potência útil de aquecimento (50/30°C) de 6,2 a 23,2 kW, potência útil de A.Q.S. 21,5 kW, produção contínua de A.Q.S. a 45°C 8,7 l/min, modelo Aquanta "REMEHA", de 1395x590x596 mm, com vaso de expansão de 16,5 litros e bomba de circulação, sonda de temperatura exterior, kit básico de saída de fumos, sem incluir a conduta para evacuação dos produtos da combustão que liga a caldeira com a chaminé. Totalmente montada, ligada e colocada em funcionamento pela empresa instaladora para a verificação do seu correcto funcionamento.
Inclui: Marcação. Disposição dos elementos. Montagem da caldeira e dos seus acessórios. Ligação com as redes de abastecimento de água, de gás, de saneamento e eléctrica, e com a conduta de evacuação dos produtos de combustão. Colocação em funcionamento.
Critério de medição de projecto: Número de unidades previstas, segundo documentação gráfica de Projecto.
Critério de medição de obra: Medir-se-á o número de unidades realmente executadas segundo especificações de Projecto.

| Código | Un | Descrição | Rendimento | Preço | Importância |
|---|---|---|---|---|---|
| mt38rmh040aaa | Ud | Caldeira de pé, de condensação, de baixa temperatura, com baixo nível de emissões de NOx (classe 5), com câmara de combustão estanque e queimador de pré-mistura, modulante de gás natural, butano e propano, para aquecimento e A.Q.S. acumulada, potência útil de aquecimento (50/30°C) de 6,2 a 23,2 kW, potência útil de A.Q.S. 21,5 kW, produção contínua de A.Q.S. a 45°C 8,7 l/min, modelo Aquanta "REMEHA", de 1395x590x596 mm, com vaso de expansão de 16,5 litros e bomba de circulação. (material) | 1.000 | 3589.00 | 3589.00 |
| mt38rmh513a | Ud | Kit básico de saída de fumos, modelo MV6083814 "REMEHA", para ligação concêntrica de 60/100 mm de diâmetro. (material) | 1.000 | 80.00 | 80.00 |
| mt38rmh509b | Ud | Sonda de temperatura exterior, modelo CG9439470 "REMEHA". (material) | 1.000 | 76.00 | 76.00 |
| mt38www012 | Ud | Material auxiliar para instalações de aquecimento e A.Q.S. (material) | 1.000 | 2.10 | 2.10 |
| mo002 | h | Oficial de 1ª instalador de aquecimento. (mão de obra) | 4.480 | 16.61 | 74.41 |
| mo053 | h | Ajudante instalador de aquecimento. (mão de obra) | 4.480 | 15.60 | 69.89 |
| % | % | Custos directos complementares | 2 % | 3891.40 | 77.83 |
|  |  | Custos directos |  |  | 3969.23 |
