# Unidade exterior de ar condicionado

- Propriedade do ficheiro: CYPE INGENIEROS, S.A.
- Formato: FIEBDC-3/2002
- Moeda: EUR
- Custos indirectos: 3.00 %
- Despesas gerais: 13.00 %
- Lucro: 6.00 %
- IVA: 16.00 %

## I Instalações

### IC Aquecimento, climatização e A.Q.S.

#### ICN Unidades autónomas de climatização

**ICN150** Ud Unidade exterior de ar condicionado, sistema ar-ar multi-split, para gás R-410A, bomba de calor, com tecnologia Hyper Inverter, gama semi-industrial (PAC), alimentação monofásica (230V/50Hz), modelo FDC 140 VNX "MITSUBISHI HEAVY INDUSTRIES", potência frigorífica nominal 14 kW, potência calorífica nominal 16 kW.
Inclui: Implantação da unidade. Instalação da unidade. Ligação do equipamento às linhas frigoríficas. Ligação do equipamento à rede eléctrica. Ligação do equipamento à rede de drenagem. Colocação em funcionamento.

| Código | Un | Descrição | Rendimento | Preço | Importância |
|---|---|---|---|---|---|
| mt42mhi160f | Ud | Unidade exterior de ar condicionado, sistema ar-ar multi-split, para gás R-410A, bomba de calor, com tecnologia Hyper Inverter, gama semi-industrial (PAC), alimentação monofásica (230V/50Hz), modelo FDC 140 VNX "MITSUBISHI HEAVY INDUSTRIES", potência frigorífica nominal 14 kW (temperatura de bulbo seco 35°C, temperatura de bulbo húmido 24°C), potência calorífica nominal 16 kW (temperatura de bulbo seco 7°C), com compressor de tipo rotativo, DC PAM Inverter, de 1300x970x370 mm, nível sonoro 49 dBA e caudal de ar 6000 m³/h. (material) | 1.000 | 3990.00 | 3990.00 |
| mt42mhi161b | Ud | Kit de distribuição de tubagens, DIS-TA 1 "MITSUBISHI HEAVY INDUSTRIES". (material) | 1.000 | 135.00 | 135.00 |
| mo003 | h | Oficial de 1ª instalador de ar condicionado. (mão de obra) | 1.002 | 16.61 | 16.64 |
| mo095 | h | Ajudante de instalador de ar condicionado. (mão de obra) | 1.002 | 15.60 | 15.63 |
| % | % | Custos directos complementares | 2 % | 4157.27 | 83.15 |
|  |  | Custos directos |  |  | 4240.42 |
