# Chaminé modular metálica

- Propriedade do ficheiro: CYPE INGENIEROS, S.A.
- Formato: FIEBDC-3/2002
- Moeda: EUR
- Custos indirectos: 3.00 %
- IVA: 23.00 %

## I Instalações

### IC Aquecimento, climatização e A.Q.S.

#### ICO Sistemas de evacuação dos produtos da combustão

**ICO050** m Chaminé modular metálica, de parede simples de aço inoxidável AISI 304, de 150 mm de diâmetro interior, instalada no interior do edifício, para caldeira, esquentador ou termoacumulador mural com câmara de combustão atmosférica, a gás.
Chaminé colectiva modular metálica, formada por tubo de parede simples de aço inoxidável AISI 304, de 150 mm de diâmetro interior, temperatura de trabalho de 250°C e picos de temperatura até 300°C, instalada no interior do edifício, para evacuação dos produtos da combustão da caldeira, esquentador ou termoacumulador mural com câmara de combustão atmosférica, a gás. Incluindo tês, curvas, adaptadores, abraçadeiras, suportes murais, módulos finais e outros acessórios necessários. Totalmente montada, ligada e testada.
Inclui: Implantação e traçado da chaminé. Disposição de tubos e acessórios. Montagem da chaminé. Fixação da chaminé ao paramento.
Critério de medição de projecto: Comprimento medido desde o arranque da conduta até à parte superior do deflector, segundo documentação gráfica de Projecto.
Critério de medição de obra: Medir-se-á, desde o início da conduta até a parte superior do módulo final, o comprimento realmente executado segundo especificações de Projecto.

| Código | Un | Descrição | Rendimento | Preço | Importância |
|---|---|---|---|---|---|
| mt20cmn031a | Ud | Material auxiliar para montagem e fixação dos tubos de parede simples de aço inoxidável AISI 304, de 150 mm de diâmetro interior. (material) | 1.000 | 1.35 | 1.35 |
| mt20cmn030ac | m | Tubo de parede simples de aço inoxidável AISI 304, de 150 mm de diâmetro interior, temperatura de trabalho de 250°C e picos de temperatura até 300°C, segundo EN 1856-1, com o preço incrementado em 10% relativamente a acessórios, peças especiais e módulos finais. (material) | 1.000 | 29.64 | 29.64 |
| mo004 | h | Oficial de 1ª instalador de aquecimento. (mão de obra) | 0.380 | 19.38 | 7.36 |
| mo103 | h | Ajudante de instalador de aquecimento. (mão de obra) | 0.380 | 18.37 | 6.98 |
| % | % | Custos directos complementares | 2 % | 45.33 | 0.91 |
|  |  | Custos directos |  |  | 46.24 |
