# Chaminé individual de parede simples de aço inoxidável

- Propriedade do ficheiro: CYPE INGENIEROS, S.A.
- Formato: FIEBDC-3/2002
- Moeda: EUR
- Custos indirectos: 3.00 %
- IVA: 23.00 %

## I Instalações

### IC Aquecimento, arrefecimento, climatização e A.Q.S.

#### ICO Sistemas de evacuação dos produtos da combustão

**ICO100** m Chaminé individual de parede simples de aço inoxidável.
Chaminé modular metálica, formada por tubo de parede simples de aço inoxidável AISI 304, de 80 mm de diâmetro interior, temperatura máxima de 600°C, pressão de trabalho até 40 Pa, para evacuação dos produtos da combustão, do equipamento de aquecimento. Inclusive acessórios, peças especiais, módulos finais e material auxiliar para montagem e fixação.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din051a | Ud | Material auxiliar para montagem e fixação dos tubos de parede simples de aço inoxidável AISI 304, de 80 mm de diâmetro interior. (material) | 1.000 | 1.88 | 1.88 |
| mt20din050aq | m | Tubo de parede simples de aço inoxidável AISI 304, de 80 mm de diâmetro interior, temperatura máxima de 600°C, pressão de trabalho até 40 Pa, segundo NP EN 1856-1, com o preço incrementado em 80% relativamente a acessórios, peças especiais e módulos finais. (material) | 1.000 | 56.47 | 56.47 |
| mo004 | h | Oficial de 1ª instalador de aquecimento. (mão de obra) | 0.270 | 23.31 | 6.29 |
| mo103 | h | Ajudante de instalador de aquecimento. (mão de obra) | 0.270 | 22.09 | 5.96 |
| % | % | Custos directos complementares | 2 % | 70.60 | 1.41 |
|  |  | Custos directos |  |  | 72.01 |
