# Grupo hidráulico solar

- Propriedade do ficheiro: CYPE INGENIEROS, S.A.
- Formato: FIEBDC-3/2002
- Moeda: EUR
- Custos indirectos: 3.00 %
- IVA: 23.00 %

## I Instalações

### IC Aquecimento, arrefecimento, climatização e A.Q.S.

#### ICS Sistemas de condução de água

**ICS051** Ud Grupo hidráulico solar.
Grupo hidráulico solar, formado por bomba de circulação com variador de frequência com 3 sondas de temperatura (Pt100) com bainhas, 2 saídas de relé, ecrã digital para consulta das temperaturas do colector solar e do depósito e do ganho solar, protecção anti-gelo, registos das temperaturas máxima e mínima do colector solar e dos tanques de armazenamento, sensores ligáveis para facilitar a sua instalação e função inteligente para aquecimento de piscinas ou A.Q.S., caudalímetro, válvula de segurança, manómetro, válvulas de enchimento e vazamento, tubos flexíveis com isolamento e carcaça para isolamento térmico.
Inclui: Marcação. Colocação. Ligação. Verificação do seu correcto funcionamento.
Critério de medição de projecto: Número de unidades previstas, segundo documentação gráfica de Projecto.
Critério de medição de obra: Medir-se-á o número de unidades realmente executadas segundo especificações de Projecto.

| Código | Un | Descrição | Rendimento | Preço | Importância |
|---|---|---|---|---|---|
| mt38cst070a | Ud | Grupo hidráulico solar, formado por bomba de circulação com variador de frequência com 3 sondas de temperatura (Pt100) com bainhas, 2 saídas de relé, ecrã digital para consulta das temperaturas do colector solar e do depósito e do ganho solar, protecção anti-gelo, registos das temperaturas máxima e mínima do colector solar e dos tanques de armazenamento, sensores ligáveis para facilitar a sua instalação e função inteligente para aquecimento de piscinas ou A.Q.S., caudalímetro, válvula de segurança, manómetro, válvulas de enchimento e vazamento, tubos flexíveis com isolamento e carcaça para isolamento térmico. (material) | 1.000 | 633.75 | 633.75 |
| mo004 | h | Oficial de 1ª instalador de aquecimento. (mão de obra) | 0.300 | 23.31 | 6.99 |
| mo103 | h | Ajudante de instalador de aquecimento. (mão de obra) | 0.300 | 22.09 | 6.63 |
| % | % | Custos directos complementares | 2 % | 647.37 | 12.95 |
|  |  | Custos directos |  |  | 660.32 |
